# Carpintería de aluminio

- Propiedad del archivo: CYPE INGENIEROS, S.A.
- Formato: FIEBDC-3/2002
- Ámbito geográfico: Ecuador
- Costes indirectos: 3.00 %
- Gastos generales: 13.00 %
- Beneficio industrial: 6.00 %
- IVA: 12.00 %

## F Fachadas

### FC Carpintería exterior

#### FCY Sistemas de aluminio

**FCY020** Ud Carpintería de aluminio, lacado color blanco, para conformado de ventana abisagrada practicable de apertura hacia el interior "STRUGAL", de 120x120 cm, sistema Strugal S46, "STRUGAL", formada por dos hojas, y con premarco. compacto térmico incorporado (monoblock), formado por persiana de lamas enrollables de aluminio perfilado, con relleno de poliuretano, modelo Lama Perfilada 39 "STRUGAL", con accionamiento manual mediante cinta y recogedor; incluso parte proporcional de cajón mixto, de PVC, con dos tapas de aluminio extrusionado, modelo Compact SC 160M 2T "STRUGAL", acabado todo el sistema compacto en color blanco.
Suministro y montaje de carpintería de aluminio, lacado color blanco, con 60 micras de espesor mínimo de película seca, para conformado de ventana abisagrada practicable de apertura hacia el interior "STRUGAL", de 120x120 cm, sistema Strugal S46, "STRUGAL", formada por dos hojas, y con premarco. El proceso de lacado cumple con los requisitos establecidos en el sistema de calidad de Strugal 2 S.L. según la norma ISO 9001:2000 con certificación BUREAU VERITAS BVQi. Compuesta por perfiles extrusionados formando marcos y hojas. Accesorios, herrajes de colgar y apertura homologados con la serie suministrados por STAC, juntas de acristalamiento de EPDM de alta calidad suministradas por PERPOL, tornillería de acero inoxidable, elementos de estanqueidad, accesorios y utillajes de mecanizado homologados. compacto térmico incorporado (monoblock), formado por persiana de lamas enrollables de aluminio perfilado, con relleno de poliuretano, modelo Lama Perfilada 39 "STRUGAL", con accionamiento manual mediante cinta y recogedor; incluso parte proporcional de cajón mixto, de PVC, con dos tapas de aluminio extrusionado, modelo Compact SC 160M 2T "STRUGAL", acabado todo el sistema compacto en color blanco, equipada con todos sus accesorios. Incluso parte proporcional de garras de fijación, sellado perimetral de juntas por medio de un cordón de silicona neutra y ajuste final en obra. Elaborada en taller. Totalmente montada y probada.
Incluye: Colocación de la carpintería. Ajuste final de las hojas. Sellado de juntas perimetrales. Realización de pruebas de servicio.
Criterio de medición de proyecto: Número de unidades previstas, según documentación gráfica de Proyecto.
Criterio de medición de obra: Se medirá el número de unidades realmente ejecutadas según especificaciones de Proyecto.

| Código | Ud | Descripción | Rendimiento | Precio | Importe |
|---|---|---|---|---|---|
| mt25pft040f | m | Premarco de perfil de aluminio en bruto, para conformado de solape de 30 mm, sistema Strugal S46, "STRUGAL". (material) | 4.800 | 3.06 | 14.69 |
| mt25pft010kja | m | Perfil de aluminio lacado color blanco, para conformado de marco de ventana, sistema Strugal S46, "STRUGAL", incluso junta central de estanqueidad, con el certificado de calidad BUREAU VERITAS BVQi que garantiza el espesor y la calidad del proceso de lacado. (material) | 4.800 | 9.07 | 43.54 |
| mt25pft015fa | m | Perfil de aluminio lacado color blanco, para conformado de hoja de ventana, sistema Strugal S46, "STRUGAL", incluso juntas de estanqueidad de la hoja y junta exterior del acristalamiento, con el certificado de calidad BUREAU VERITAS BVQi que garantiza el espesor y la calidad del proceso de lacado. (material) | 6.920 | 11.32 | 78.33 |
| mt25pft020fa | m | Perfil de aluminio lacado color blanco, para conformado de junquillo, sistema Strugal S46, "STRUGAL", incluso junta cuña de acristalamiento y parte proporcional de grapas, con el certificado de calidad BUREAU VERITAS BVQi que garantiza el espesor y la calidad del proceso de lacado. (material) | 6.150 | 2.63 | 16.17 |
| mt25pft025fa | m | Perfil de aluminio lacado color blanco, para conformado de inversora de doble hoja, sistema Strugal S46, "STRUGAL", incluso junta central de estanqueidad, con el certificado de calidad BUREAU VERITAS BVQi que garantiza el espesor y la calidad del proceso de lacado. (material) | 1.080 | 9.58 | 10.35 |
| mt15sja100 | Ud | Cartucho de masilla de silicona neutra. (material) | 0.168 | 3.86 | 0.65 |
| mt25pfx200eb | Ud | Kit compuesto por escuadras, tapas de condensación y salida de agua, y herrajes de ventana practicable de apertura hacia el interior de dos hojas. (material) | 1.000 | 18.38 | 18.38 |
| mt25pcs010aaa | m² | Persiana de lamas enrollables de aluminio perfilado, con relleno de poliuretano, modelo Lama Perfilada 39 "STRUGAL", con accionamiento manual mediante cinta y recogedor; incluso parte proporcional de cajón mixto, de PVC, con dos tapas de aluminio extrusionado, modelo Compact SC 160M 2T "STRUGAL", acabado todo el sistema compacto en color blanco. (material) | 1.584 | 80.69 | 127.81 |
| mt25pft170h | m | Guía de persiana de aluminio lacado color blanco, "STRUGAL" con el certificado de calidad BUREAU VERITAS BVQi que garantiza el espesor y la calidad del proceso de lacado. (material) | 2.400 | 13.90 | 33.36 |
| op00ato010 |  | Atornillador. | 1.000 | 0.00 | 0.00 |
| mo017 | h | Cerrajero. (mano de obra) | 5.878 | 5.10 | 29.98 |
| mo057 | h | Ayudante cerrajero. (mano de obra) | 5.932 | 3.53 | 20.94 |
| % | % | Costes directos complementarios | 2 % | 394.20 | 7.88 |
|  |  | Costes directos |  |  | 402.08 |
