# Celosía longitudinal en fachada, de mampostería reforzada de piezas en "U" cerámicas cara vista

- Propiedad del archivo: CYPE INGENIEROS, S.A.
- Formato: FIEBDC-3/2002
- Ámbito geográfico: Ecuador
- Divisa: USD
- Costes indirectos: 3.00 %
- Gastos generales: 13.00 %
- Beneficio industrial: 6.00 %
- IVA: 12.00 %

## F Fachadas y particiones

### FD Defensas

#### FDZ Celosías

**FDZ010** m Celosía longitudinal en fachada, de mampostería reforzada de piezas en "U" cerámicas cara vista.
Celosía longitudinal en fachada, de mampostería reforzada, realizada con dos hiladas de piezas en "U" visto hidrofugadas, color Salmón, acabado liso, 24x11,5x5 cm, recibidas con mortero de cemento confeccionado en obra, con 250 kg/m³ de cemento, color gris, dosificación 1:6, suministrado en sacos, con juntas horizontales y verticales de 10 mm de espesor, junta rehundida; con refuerzo de acero Grado 60 (fy=4200 kg/cm²) (cuantía 4,3 kg/m²) y macizado de mortero; apeo mediante puntales metálicos telescópicos y tablones de madera.
Criterio de valoración económica: El precio incluye el figurado del acero (corte y doblado) en el taller de fabricación, en obra y el armado en el lugar definitivo de su colocación en obra.
Incluye: Definición de los planos de fachada mediante plomos. Replanteo, planta a planta. Replanteo y corte de los tablones. Instalación del apeo. Colocación y aplomado de miras de referencia. Tendido de hilos entre miras. Colocación de plomos fijos en las aristas. Preparación del mortero. Colocación de las piezas por hiladas a nivel. Colocación de las armaduras. Macizado con mortero. Desmontaje y retirada del apeo.
Criterio de medición de proyecto: Longitud medida según documentación gráfica de Proyecto, incluyendo las entregas en los apoyos.
Criterio de medición de obra: Se medirá la longitud realmente ejecutada según especificaciones de Proyecto, incluyendo las entregas en los apoyos.

| Código | Ud | Descripción | Rendimiento | Precio | Importe |
|---|---|---|---|---|---|
| mt05plt011bb | Ud | Pieza en "U" visto hidrofugada, color Salmón, acabado liso, 24x11,5x5 cm. (material) | 8.000 | 1.87 | 14.96 |
| mt08aaa010a | m³ | Agua. (material) | 0.012 | 1.84 | 0.02 |
| mt01arg005a | t | Arena de cantera, para mortero preparado en obra. (material) | 0.094 | 24.50 | 2.30 |
| mt08cem000c | kg | Cemento gris en sacos. (material) | 14.490 | 0.17 | 2.46 |
| mt07aco060d | kg | Acero en barras corrugadas, Grado 60 (fy=4200 kg/cm²), de varios diámetros, según NTE-INEN-2167 y ASTM A 706. (material) | 4.515 | 1.45 | 6.55 |
| mt08var050 | kg | Alambre galvanizado para atar, de 1,30 mm de diámetro. (material) | 0.108 | 1.84 | 0.20 |
| mt50spa050m | m³ | Tablón de madera de pino, dimensiones 20x7,2 cm. (material) | 0.003 | 537.28 | 1.61 |
| mt50spa101 | kg | Clavos de acero. (material) | 0.050 | 2.29 | 0.11 |
| mt50spa081a | Ud | Puntal metálico telescópico, de hasta 3 m de altura. (material) | 0.013 | 23.56 | 0.31 |
| mq06hor010 | h | Concretera eléctrica con una capacidad de amasado de 160 l. (maquinaria) | 0.042 | 3.78 | 0.16 |
| op00ciz020 |  | Cizalla para acero en barras corrugadas. | 1.000 | 0.00 | 0.00 |
| mo043 | h | Fierrero. (mano de obra) | 0.096 | 11.07 | 1.06 |
| mo090 | h | Ayudante fierrero. (mano de obra) | 0.096 | 7.09 | 0.68 |
| mo021 | h | Albañil especializado en trabajos de mampostería. (mano de obra) | 0.585 | 10.64 | 6.22 |
| mo114 | h | Peón de albañil especializado en trabajos de mampostería. (mano de obra) | 1.172 | 6.56 | 7.69 |
| % | % | Herramienta menor | 2 % | 44.33 | 0.89 |
|  |  | Costes directos |  |  | 45.22 |
