# Mampara de acero

- Propiedad del archivo: CYPE INGENIEROS, S.A.
- Formato: FIEBDC-3/2002
- Ámbito geográfico: Ecuador
- Divisa: USD
- Costes indirectos: 3.00 %
- Gastos generales: 13.00 %
- Beneficio industrial: 6.00 %
- IVA: 12.00 %

## F Fachadas y particiones

### FO Mamparas y tabiques móviles

#### FOA De acero

**FOA010** Ud Mampara de acero.
Mampara acristalada de 4x2,9 m, con luna incolora, puerta interior de acero galvanizado de 2,10x0,90 m, perfiles de acero galvanizado y remate superior acristalado. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac020a | m | Perfil en "U" de acero galvanizado de acero galvanizado para mamparas. (material) | 5.900 | 5.73 | 33.81 |
| mt26mac030a | m | Barredera de acero galvanizado para mamparas. (material) | 3.000 | 5.95 | 17.85 |
| mt21vpi010d | m² | Luna incolora, de 8 mm de espesor. (material) | 8.550 | 43.89 | 375.26 |
| mt26mac040 | m | Perfil de aluminio lacado para recibido del vidrio en mamparas. (material) | 24.000 | 7.83 | 187.92 |
| mt26mac050a | Ud | Puerta sencilla de una hoja de acero galvanizado para colocar en mamparas, incluso herrajes. (material) | 1.000 | 480.73 | 480.73 |
| op00ato010 |  | Atornillador. | 1.000 | 0.00 | 0.00 |
| mo011 | h | Montador. (mano de obra) | 6.727 | 11.41 | 76.76 |
| mo080 | h | Ayudante montador. (mano de obra) | 6.727 | 7.12 | 47.90 |
| % | % | Herramienta menor | 2 % | 1220.23 | 24.40 |
|  |  | Costes directos |  |  | 1244.63 |
