# Recibido de contraventana

- Propiedad del archivo: CYPE INGENIEROS, S.A.
- Formato: FIEBDC-3/2002
- Ámbito geográfico: Ecuador
- Divisa: USD
- Costes indirectos: 3.00 %
- Gastos generales: 13.00 %
- Beneficio industrial: 6.00 %
- IVA: 12.00 %

## H Remates y ayudas

### HE Recibidos

#### HED Carpinterías

**HED020** Ud Recibido de contraventana.
Recibido de contraventana con patillas de anclaje, de hasta 3 m² de superficie, con mortero de cemento, confeccionado en obra, con aditivo hidrófugo, dosificación 1:6.
Incluye: Replanteo. Apertura de huecos para embutir los anclajes. Nivelación y aplomado. Apuntalamiento. Tapado de huecos con mortero.
Criterio de medición de proyecto: Número de unidades previstas, según documentación gráfica de Proyecto.
Criterio de medición de obra: Se medirá el número de unidades realmente ejecutadas según especificaciones de Proyecto.

| Código | Ud | Descripción | Rendimiento | Precio | Importe |
|---|---|---|---|---|---|
| mt08aaa010a | m³ | Agua. (material) | 0.006 | 1.84 | 0.01 |
| mt01arg005a | t | Arena de cantera, para mortero preparado en obra. (material) | 0.002 | 24.50 | 0.05 |
| mt08cem000c | kg | Cemento gris en sacos. (material) | 0.250 | 0.17 | 0.04 |
| mt08adt010 | kg | Aditivo hidrófugo para impermeabilización de morteros u hormigones. (material) | 0.005 | 1.47 | 0.01 |
| mq06hor010 | h | Concretera eléctrica con una capacidad de amasado de 160 l. (maquinaria) | 0.005 | 3.78 | 0.02 |
| mo020 | h | Albañil. (mano de obra) | 1.256 | 10.64 | 13.36 |
| mo113 | h | Peón de albañil. (mano de obra) | 1.265 | 6.56 | 8.30 |
| % | % | Herramienta menor | 2 % | 21.79 | 0.44 |
|  |  | Costes directos |  |  | 22.23 |
