# Chimenea individual concéntrica de doble pared de acero inoxidable

- Propiedad del archivo: CYPE INGENIEROS, S.A.
- Formato: FIEBDC-3/2002
- Ámbito geográfico: Ecuador
- Divisa: USD
- Costes indirectos: 3.00 %
- Gastos generales: 13.00 %
- Beneficio industrial: 6.00 %
- IVA: 12.00 %

## I Instalaciones

### IC Calefacción, refrigeración, climatización y A.C.S.

#### ICO Sistemas de evacuación de los productos de la combustión

**ICO120** m Chimenea individual concéntrica de doble pared de acero inoxidable.
Chimenea modular concéntrica, metálica, formada por tubo de doble pared con junta de estanqueidad, de 80/125 mm de diámetro, compuesto por pared interior de acero inoxidable AISI 316L y pared exterior de acero inoxidable AISI 304, con junta de estanqueidad de silicona, temperatura máxima de 200°C, presión de trabajo de hasta 200 Pa, para evacuación de los productos de la combustión y admisión de aire comburente, del equipo de calefacción con cámara de combustión estanca, a gas o a gasóleo. Incluso accesorios, piezas especiales, módulos finales y material auxiliar para montaje y sujeción a la obra.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din081a | Ud | Material auxiliar para montaje y sujeción a la obra de los tubos de doble pared con junta de estanqueidad, de 80/125 mm de diámetro. (material) | 1.000 | 10.53 | 10.53 |
| mt20din080an | m | Tubo de doble pared con junta de estanqueidad, de 80/125 mm de diámetro, compuesto por pared interior de acero inoxidable AISI 316L y pared exterior de acero inoxidable AISI 304, con junta de estanqueidad de silicona, temperatura máxima de 200°C, presión de trabajo de hasta 200 Pa, con el precio incrementado el 65% en concepto de accesorios, piezas especiales y módulos finales. (material) | 1.000 | 289.55 | 289.55 |
| mo004 | h | Técnico calefactor. (mano de obra) | 0.348 | 10.62 | 3.70 |
| mo103 | h | Ayudante calefactor. (mano de obra) | 0.348 | 6.62 | 2.30 |
| % | % | Herramienta menor | 2 % | 306.08 | 6.12 |
|  |  | Costes directos |  |  | 312.20 |
