# Base portafusible empotrada

- Propiedad del archivo: CYPE INGENIEROS, S.A.
- Formato: FIEBDC-3/2002
- Ámbito geográfico: Ecuador
- Divisa: USD
- Costes indirectos: 3.00 %
- Gastos generales: 13.00 %
- Beneficio industrial: 6.00 %
- IVA: 12.00 %

## I Instalaciones

### IE Eléctricas

#### IEM Mecanismos

**IEM070** Ud Base portafusible empotrada.
Base portafusible para fusibles cilíndricos de 8,5x31,5 mm, unipolar (1P), de dos módulos, gama básica, intensidad máxima 16 A, tensión asignada 380 V, con fusible cilíndrico, curva gG, intensidad nominal 2 A, poder de corte 100 kA, tamaño 8,5x31,5 mm, tapa, de color blanco y marco embellecedor para 1 elemento, de color blanco. Instalación empotrada.
Criterio de valoración económica: El precio no incluye la caja para mecanismo empotrado.
Incluye: Montaje, conexionado y comprobación de su correcto funcionamiento.
Criterio de medición de proyecto: Número de unidades previstas, según documentación gráfica de Proyecto.
Criterio de medición de obra: Se medirá el número de unidades realmente ejecutadas según especificaciones de Proyecto.

| Código | Ud | Descripción | Rendimiento | Precio | Importe |
|---|---|---|---|---|---|
| mt33gbg750a | Ud | Base portafusible para fusibles cilíndricos de 8,5x31,5 mm, unipolar (1P), para empotrar, gama básica, intensidad máxima 16 A, tensión asignada 380 V. (material) | 1.000 | 7.09 | 7.09 |
| mt35amc800aaa | Ud | Fusible cilíndrico, curva gG, intensidad nominal 2 A, poder de corte 100 kA, tamaño 8,5x31,5 mm. (material) | 1.000 | 0.93 | 0.93 |
| mt33gbg755a | Ud | Tapa para base para fusibles cilíndricos, gama básica, de color blanco. (material) | 1.000 | 3.79 | 3.79 |
| mt33gbg950a | Ud | Marco embellecedor para 1 elemento, gama básica, de color blanco. (material) | 1.000 | 2.75 | 2.75 |
| mo003 | h | Electricista. (mano de obra) | 0.213 | 10.93 | 2.33 |
| % | % | Herramienta menor | 2 % | 16.89 | 0.34 |
|  |  | Costes directos |  |  | 17.23 |
