# Batería de condensadores

- Propiedad del archivo: CYPE INGENIEROS, S.A.
- Formato: FIEBDC-3/2002
- Ámbito geográfico: Ecuador
- Divisa: USD
- Costes indirectos: 3.00 %
- Gastos generales: 13.00 %
- Beneficio industrial: 6.00 %
- IVA: 12.00 %

## I Instalaciones

### IE Eléctricas

#### IEQ Equipos para corregir el factor de potencia

**IEQ020** Ud Batería de condensadores.
Batería automática de condensadores, para 173 kVAr de potencia reactiva, de 7 escalones con una relación de potencia entre condensadores de 1:1:1:1:1:1:1, para alimentación trifásica a 400 V de tensión y 50 Hz de frecuencia, compuesta por armario metálico con grado de protección IP21, de 1180x360x1340 mm; condensadores; regulador de energía reactiva con pantalla de cristal líquido; contactores con bloque de preinserción y resistencia de descarga rápida; y fusibles de alto poder de corte. Incluso accesorios necesarios para su correcta instalación.
Incluye: Montaje y fijación. Conexionado y puesta en marcha.
Criterio de medición de proyecto: Número de unidades previstas, según documentación gráfica de Proyecto.
Criterio de medición de obra: Se medirá el número de unidades realmente ejecutadas según especificaciones de Proyecto.

| Código | Ud | Descripción | Rendimiento | Precio | Importe |
|---|---|---|---|---|---|
| mt35pci100v1v1 | Ud | Batería automática de condensadores, para 173 kVAr de potencia reactiva, de 7 escalones con una relación de potencia entre condensadores de 1:1:1:1:1:1:1, para alimentación trifásica a 400 V de tensión y 50 Hz de frecuencia, compuesta por armario metálico con grado de protección IP21, de 1180x360x1340 mm; condensadores; regulador de energía reactiva con pantalla de cristal líquido; contactores con bloque de preinserción y resistencia de descarga rápida; y fusibles de alto poder de corte. (material) | 1.000 | 8387.28 | 8387.28 |
| mo003 | h | Electricista. (mano de obra) | 6.727 | 10.62 | 71.44 |
| mo102 | h | Ayudante electricista. (mano de obra) | 6.727 | 6.62 | 44.53 |
| % | % | Herramienta menor | 2 % | 8503.25 | 170.07 |
|  |  | Costes directos |  |  | 8673.32 |
