# Telerruptor modular

- Propiedad del archivo: CYPE INGENIEROS, S.A.
- Formato: FIEBDC-3/2002
- Ámbito geográfico: Ecuador
- Divisa: USD
- Costes indirectos: 3.00 %
- Gastos generales: 13.00 %
- Beneficio industrial: 6.00 %
- IVA: 12.00 %

## I Instalaciones

### IE Eléctricas

#### IEX Aparamenta

**IEX100** Ud Telerruptor modular.
Telerruptor de 2 módulos, bipolar (2P), de 32 A y extensión de 32 A. Totalmente montado, conexionado y probado.
Incluye: Montaje y conexionado del elemento.
Criterio de medición de proyecto: Número de unidades previstas, según documentación gráfica de Proyecto.
Criterio de medición de obra: Se medirá el número de unidades realmente ejecutadas según especificaciones de Proyecto.

| Código | Ud | Descripción | Rendimiento | Precio | Importe |
|---|---|---|---|---|---|
| mt35cgm032b | Ud | Telerruptor de 2 módulos, bipolar (2P), de 32 A y extensión de 32 A, incluso accesorios de montaje. (material) | 1.000 | 91.65 | 91.65 |
| mo003 | h | Electricista. (mano de obra) | 0.280 | 10.93 | 3.06 |
| % | % | Herramienta menor | 2 % | 94.71 | 1.89 |
|  |  | Costes directos |  |  | 96.60 |
