# Válvula mezcladora termostática

- Propiedad del archivo: CYPE INGENIEROS, S.A.
- Formato: FIEBDC-3/2002
- Ámbito geográfico: Ecuador
- Divisa: USD
- Costes indirectos: 3.00 %
- Gastos generales: 13.00 %
- Beneficio industrial: 6.00 %
- IVA: 12.00 %

## I Instalaciones

### IF Plomería

#### IFW Elementos

**IFW085** Ud Válvula mezcladora termostática.
Válvula mezcladora termostática para regulación del caudal y la temperatura, de latón acabado cromado, caudal medio de 40 l/min a 3 bar de presión, presión máxima de trabajo de 6 bar, con mando de regulación del caudal y mando de regulación de la temperatura entre 30°C y 50°C, entradas y salida roscadas macho de 1/2" de diámetro, filtros y válvulas antirretorno, con instalación empotrada.
Incluye: Replanteo. Colocación. Conexionado y comprobación de su correcto funcionamiento.
Criterio de medición de proyecto: Número de unidades previstas, según documentación gráfica de Proyecto.
Criterio de medición de obra: Se medirá el número de unidades realmente ejecutadas según especificaciones de Proyecto.

| Código | Ud | Descripción | Rendimiento | Precio | Importe |
|---|---|---|---|---|---|
| mt37avp040ab | Ud | Válvula mezcladora termostática para regulación del caudal y la temperatura, de latón acabado cromado, caudal medio de 40 l/min a 3 bar de presión, presión máxima de trabajo de 6 bar, con mando de regulación del caudal y mando de regulación de la temperatura entre 30°C y 50°C, entradas y salida roscadas macho de 1/2" de diámetro, filtros y válvulas antirretorno, para empotrar. (material) | 1.000 | 1119.57 | 1119.57 |
| mt37www010 | Ud | Material auxiliar para instalaciones de plomería. (material) | 1.000 | 2.02 | 2.02 |
| mo008 | h | Plomero. (mano de obra) | 0.224 | 11.41 | 2.56 |
| mo107 | h | Ayudante plomero. (mano de obra) | 0.224 | 7.11 | 1.59 |
| % | % | Herramienta menor | 2 % | 1125.74 | 22.51 |
|  |  | Costes directos |  |  | 1148.25 |
