# Tubería de acero negro, con soldadura longitudinal, para gas

- Propiedad del archivo: CYPE INGENIEROS, S.A.
- Formato: FIEBDC-3/2002
- Ámbito geográfico: Ecuador
- Divisa: USD
- Costes indirectos: 3.00 %
- Gastos generales: 13.00 %
- Beneficio industrial: 6.00 %
- IVA: 12.00 %

## I Instalaciones

### IH Tuberías para fluidos

#### IHA Tuberías de acero

**IHA510** m Tubería de acero negro, con soldadura longitudinal, para gas.
Tubería para gas, formada por tubo de acero negro, con soldadura longitudinal por resistencia eléctrica, serie M, de 1" DN 25 mm de diámetro y 3,2 mm de espesor. Instalación en superficie. Incluso material auxiliar para montaje y sujeción a la obra, accesorios y piezas especiales.
Incluye: Replanteo. Colocación y fijación de tubos, accesorios y piezas especiales.
Criterio de medición de proyecto: Longitud medida según documentación gráfica de Proyecto.
Criterio de medición de obra: Se medirá la longitud realmente ejecutada según especificaciones de Proyecto.

| Código | Ud | Descripción | Rendimiento | Precio | Importe |
|---|---|---|---|---|---|
| mt08tan330d | Ud | Material auxiliar para montaje y sujeción a la obra de las tuberías de acero, de 1" DN 25 mm. (material) | 1.000 | 0.79 | 0.79 |
| mt08tan010dg | m | Tubo de acero negro, con soldadura longitudinal por resistencia eléctrica, serie M, de 1" DN 25 mm de diámetro y 3,2 mm de espesor, con el precio incrementado el 30% en concepto de accesorios y piezas especiales. (material) | 1.000 | 8.57 | 8.57 |
| op00ato010 |  | Atornillador. | 1.000 | 0.00 | 0.00 |
| op00mar010 |  | Martillo. | 1.000 | 0.00 | 0.00 |
| op00tal010 |  | Taladro. | 1.000 | 0.00 | 0.00 |
| mo010 | h | Técnico de gas. (mano de obra) | 0.258 | 10.62 | 2.74 |
| mo109 | h | Ayudante instalador de gas. (mano de obra) | 0.258 | 6.62 | 1.71 |
| % | % | Herramienta menor | 2 % | 13.81 | 0.28 |
|  |  | Costes directos |  |  | 14.09 |
