# Tubería multicapa

- Propiedad del archivo: CYPE INGENIEROS, S.A.
- Formato: FIEBDC-3/2002
- Ámbito geográfico: Ecuador
- Divisa: USD
- Costes indirectos: 3.00 %
- Gastos generales: 13.00 %
- Beneficio industrial: 6.00 %
- IVA: 12.00 %

## I Instalaciones

### IH Tuberías para fluidos

#### IHU Tuberías multicapa, preaisladas.

**IHU530** m Tubería multicapa, libre de halógenos, de polipropileno copolímero random resistente a la temperatura/polipropileno copolímero random resistente a la temperatura con fibra de vidrio/polipropileno copolímero random resistente a la temperatura (PP-RCT/PP-RCT con fibra de vidrio/PP-RCT), preaislada térmicamente.
Tubería preaislada térmicamente formada por tubo multicapa, preaislado, libre de halógenos, formado por tubo multicapa de polipropileno copolímero random resistente a la temperatura con un buen comportamiento a presiones elevadas/polipropileno copolímero random resistente a la temperatura con un buen comportamiento a presiones elevadas con fibra de vidrio/polipropileno copolímero random resistente a la temperatura con un buen comportamiento a presiones elevadas (PP-RCT RP/PP-RCT RP con fibra de vidrio/PP-RCT RP), con barrera de oxígeno, libre de halógenos, serie 3,2, SDR7,4, de 20 mm de diámetro exterior y 2,8 mm de espesor, con capa exterior resistente a los rayos UV, de color gris RAL 9006 con bandas de color blanco RAL 9003 y capa interior resistente a los procesos de desinfección con protección frente a las incrustaciones y tratamiento antimicrobiano de color blanco RAL 9003, preaislado térmicamente con espuma de poliuretano conductividad térmica 0,02 W/(mK) y protegido mecánicamente con tubo de polietileno resistente a los rayos UV, de 50 mm de diámetro exterior de color negro, suministrado en barras de 4 m de longitud. Instalación en superficie. Incluso material auxiliar para montaje y sujeción a la obra, accesorios de unión y kits de aislamiento.
Incluye: Replanteo. Colocación y fijación de tubos, accesorios de unión y kits de aislamiento.
Criterio de medición de proyecto: Longitud medida según documentación gráfica de Proyecto.
Criterio de medición de obra: Se medirá la longitud realmente ejecutada según especificaciones de Proyecto.

| Código | Ud | Descripción | Rendimiento | Precio | Importe |
|---|---|---|---|---|---|
| mt37abn852aa | Ud | Material auxiliar para montaje y sujeción a la obra de las tuberías de tubo multicapa, preaislado, libre de halógenos, formado por tubo multicapa de polipropileno copolímero random resistente a la temperatura con un buen comportamiento a presiones elevadas/polipropileno copolímero random resistente a la temperatura con un buen comportamiento a presiones elevadas con fibra de vidrio/polipropileno copolímero random resistente a la temperatura con un buen comportamiento a presiones elevadas (PP-RCT RP/PP-RCT RP con fibra de vidrio/PP-RCT RP), con barrera de oxígeno, libre de halógenos, serie 3,2, SDR7,4, de 20 mm de diámetro exterior, preaislado térmicamente con espuma de poliuretano y protegido mecánicamente con tubo de polietileno resistente a los rayos UV, de 50 mm de diámetro exterior. (material) | 1.000 | 1.04 | 1.04 |
| mt37abn850aaa | m | Tubo multicapa, preaislado, libre de halógenos, formado por tubo multicapa de polipropileno copolímero random resistente a la temperatura con un buen comportamiento a presiones elevadas/polipropileno copolímero random resistente a la temperatura con un buen comportamiento a presiones elevadas con fibra de vidrio/polipropileno copolímero random resistente a la temperatura con un buen comportamiento a presiones elevadas (PP-RCT RP/PP-RCT RP con fibra de vidrio/PP-RCT RP), con barrera de oxígeno, libre de halógenos, serie 3,2, SDR7,4, de 20 mm de diámetro exterior y 2,8 mm de espesor, con capa exterior resistente a los rayos UV, de color gris RAL 9006 con bandas de color blanco RAL 9003 y capa interior resistente a los procesos de desinfección con protección frente a las incrustaciones y tratamiento antimicrobiano de color blanco RAL 9003, preaislado térmicamente con espuma de poliuretano conductividad térmica 0,02 W/(mK) y protegido mecánicamente con tubo de polietileno resistente a los rayos UV, de 50 mm de diámetro exterior de color negro, suministrado en barras de 4 m de longitud, según ISO 21003-2 e ISO 15874-2. (material) | 1.000 | 20.71 | 20.71 |
| mt37abn851aa | Ud | Accesorios de unión y kits de aislamiento para tubo multicapa, preaislado, libre de halógenos, formado por tubo multicapa de polipropileno copolímero random resistente a la temperatura con un buen comportamiento a presiones elevadas/polipropileno copolímero random resistente a la temperatura con un buen comportamiento a presiones elevadas con fibra de vidrio/polipropileno copolímero random resistente a la temperatura con un buen comportamiento a presiones elevadas (PP-RCT RP/PP-RCT RP con fibra de vidrio/PP-RCT RP), con barrera de oxígeno, libre de halógenos, serie 3,2, SDR7,4, de 20 mm de diámetro exterior, preaislado térmicamente con espuma de poliuretano y protegido mecánicamente con tubo de polietileno resistente a los rayos UV, de 50 mm de diámetro exterior. (material) | 0.100 | 20.71 | 2.07 |
| op00ato010 |  | Atornillador. | 1.000 | 0.00 | 0.00 |
| op00mar010 |  | Martillo. | 1.000 | 0.00 | 0.00 |
| op00tal010 |  | Taladro. | 1.000 | 0.00 | 0.00 |
| mo008 | h | Plomero. (mano de obra) | 0.020 | 11.41 | 0.23 |
| mo107 | h | Ayudante plomero. (mano de obra) | 0.020 | 7.11 | 0.14 |
| % | % | Herramienta menor | 2 % | 24.19 | 0.48 |
|  |  | Costes directos |  |  | 24.67 |
