# Controlador Z-Wave

- Propiedad del archivo: CYPE INGENIEROS, S.A.
- Formato: FIEBDC-3/2002
- Ámbito geográfico: Ecuador
- Divisa: USD
- Costes indirectos: 3.00 %
- Gastos generales: 13.00 %
- Beneficio industrial: 6.00 %
- IVA: 12.00 %

## I Instalaciones

### IM Domóticas e inmóticas

#### IMZ Componentes del sistema Z-Wave

**IMZ010** Ud Controlador Z-Wave.
Controlador Z-Wave Plus, con comunicación con el router vía cable bus, de 137x137x29 mm, frecuencia de funcionamiento 868,42 MHz, alcance máximo 30 m, para alimentación a 100/265 V y 50/60 Hz de frecuencia con fuente de alimentación de 5 Vcc y 2 A, consumo eléctrico 1,5 W, controlable desde smartphone o tablet, con CPU Samsung ARM9, procesador ARM Cortex A8 a 1 GHz, memoria RAM DDR3 de 512 Mb, memoria eMMC de 4 Gb, sistema operativo Linux, 1 puerto Ethernet, 2 puertos USB, 4 puertos RJ11, parlante y micrófono.
Incluye: Colocación. Conexionado y comprobación de su correcto funcionamiento.
Criterio de medición de proyecto: Número de unidades previstas, según documentación gráfica de Proyecto.
Criterio de medición de obra: Se medirá el número de unidades realmente ejecutadas según especificaciones de Proyecto.

| Código | Ud | Descripción | Rendimiento | Precio | Importe |
|---|---|---|---|---|---|
| mt35dzo020a | Ud | Controlador Z-Wave Plus, con comunicación con el router vía cable bus, de 137x137x29 mm, frecuencia de funcionamiento 868,42 MHz, alcance máximo 30 m, para alimentación a 100/265 V y 50/60 Hz de frecuencia con fuente de alimentación de 5 Vcc y 2 A, consumo eléctrico 1,5 W, controlable desde smartphone o tablet, con CPU Samsung ARM9, procesador ARM Cortex A8 a 1 GHz, memoria RAM DDR3 de 512 Mb, memoria eMMC de 4 Gb, sistema operativo Linux, 1 puerto Ethernet, 2 puertos USB, 4 puertos RJ11, parlante y micrófono. (material) | 1.000 | 406.10 | 406.10 |
| mo123 | h | Especialista en la puesta en marcha de instalaciones. (mano de obra) | 0.448 | 20.68 | 9.26 |
| % | % | Herramienta menor | 2 % | 415.36 | 8.31 |
|  |  | Costes directos |  |  | 423.67 |
