# Módulo para control de persianas, toldos, estores y cortinas, Z-Wave

- Propiedad del archivo: CYPE INGENIEROS, S.A.
- Formato: FIEBDC-3/2002
- Ámbito geográfico: Ecuador
- Divisa: USD
- Costes indirectos: 3.00 %
- Gastos generales: 13.00 %
- Beneficio industrial: 6.00 %
- IVA: 12.00 %

## I Instalaciones

### IM Domóticas e inmóticas

#### IMZ Componentes del sistema Z-Wave

**IMZ050** Ud Módulo para control de persianas, toldos, estores y cortinas, Z-Wave.
Módulo para control de persianas, toldos, estores y cortinas, Z-Wave, de 41,8x36,8x16,9 mm, frecuencia de funcionamiento 868,42 MHz, con dos contactos libres de tensión, para alimentación a 110/230 V y 50/60 Hz de frecuencia o a 24/30 Vcc, intensidad máxima 4 A, consumo eléctrico 0,4 W.
Incluye: Colocación. Montaje, conexionado y comprobación de su correcto funcionamiento.
Criterio de medición de proyecto: Número de unidades previstas, según documentación gráfica de Proyecto.
Criterio de medición de obra: Se medirá el número de unidades realmente ejecutadas según especificaciones de Proyecto.

| Código | Ud | Descripción | Rendimiento | Precio | Importe |
|---|---|---|---|---|---|
| mt35dzp010a | Ud | Módulo para control de persianas, toldos, estores y cortinas, Z-Wave, de 41,8x36,8x16,9 mm, frecuencia de funcionamiento 868,42 MHz, con dos contactos libres de tensión, para alimentación a 110/230 V y 50/60 Hz de frecuencia o a 24/30 Vcc, intensidad máxima 4 A, consumo eléctrico 0,4 W. (material) | 1.000 | 94.33 | 94.33 |
| mo123 | h | Especialista en la puesta en marcha de instalaciones. (mano de obra) | 0.448 | 20.68 | 9.26 |
| % | % | Herramienta menor | 2 % | 103.59 | 2.07 |
|  |  | Costes directos |  |  | 105.66 |
