# Montacargas

- Propiedad del archivo: CYPE INGENIEROS, S.A.
- Formato: FIEBDC-3/2002
- Ámbito geográfico: Ecuador
- Divisa: USD
- Costes indirectos: 3.00 %
- Gastos generales: 13.00 %
- Beneficio industrial: 6.00 %
- IVA: 12.00 %

## I Instalaciones

### IT Transporte

#### ITC Montacargas

**ITC010** Ud Montacargas.
Montacargas hidráulico para 100 kg, de 6 detenidas (9 m), con guías y un pistón. Totalmente montado, conexionado y probado.
Incluye: Replanteo. Instalación del montacargas. Conexionado con la red eléctrica.
Criterio de medición de proyecto: Número de unidades previstas, según documentación gráfica de Proyecto.
Criterio de medición de obra: Se medirá el número de unidades realmente ejecutadas según especificaciones de Proyecto.

| Código | Ud | Descripción | Rendimiento | Precio | Importe |
|---|---|---|---|---|---|
| mt39mch010bj | Ud | Montacargas hidráulico para 100 kg, de 6 detenidas (9 m), con guías y un pistón. (material) | 1.000 | 24571.28 | 24571.28 |
| mo016 | h | Técnico instalador de aparatos elevadores. (mano de obra) | 55.052 | 10.93 | 601.72 |
| mo085 | h | Ayudante instalador de aparatos elevadores. (mano de obra) | 55.052 | 6.81 | 374.90 |
| % | % | Herramienta menor | 2 % | 25547.90 | 510.96 |
|  |  | Costes directos |  |  | 26058.86 |
