# Montacargas

- Propiedad del archivo: CYPE INGENIEROS, S.A.
- Formato: FIEBDC-3/2002
- Ámbito geográfico: Ecuador
- Divisa: USD
- Costes indirectos: 3.00 %
- Gastos generales: 13.00 %
- Beneficio industrial: 6.00 %
- IVA: 12.00 %

## I Instalaciones

### IT Transporte

#### ITC Montacargas

**ITC010** Ud Montacargas.
Montacargas hidráulico para 1500 kg, de 5 detenidas (6 m), de 2x2 m de plataforma, con guías y un pistón. Totalmente montado, conexionado y probado.
Incluye: Replanteo. Instalación del montacargas. Conexionado con la red eléctrica.
Criterio de medición de proyecto: Número de unidades previstas, según documentación gráfica de Proyecto.
Criterio de medición de obra: Se medirá el número de unidades realmente ejecutadas según especificaciones de Proyecto.

| Código | Ud | Descripción | Rendimiento | Precio | Importe |
|---|---|---|---|---|---|
| mt39mch010fd | Ud | Montacargas hidráulico para 1500 kg, de 5 detenidas (6 m), de 2x2 m de plataforma, con guías y un pistón. (material) | 1.000 | 29900.79 | 29900.79 |
| mo016 | h | Técnico instalador de aparatos elevadores. (mano de obra) | 68.058 | 10.93 | 743.87 |
| mo085 | h | Ayudante instalador de aparatos elevadores. (mano de obra) | 68.170 | 6.81 | 464.24 |
| % | % | Herramienta menor | 2 % | 31108.90 | 622.18 |
|  |  | Costes directos |  |  | 31731.08 |
