# Montacargas

- Propiedad del archivo: CYPE INGENIEROS, S.A.
- Formato: FIEBDC-3/2002
- Ámbito geográfico: Ecuador
- Divisa: USD
- Costes indirectos: 3.00 %
- Gastos generales: 13.00 %
- Beneficio industrial: 6.00 %
- IVA: 12.00 %

## I Instalaciones

### IT Transporte

#### ITC Montacargas

**ITC010** Ud Montacargas.
Montacargas hidráulico para 3000 kg, de 6 detenidas (6 m), de 2,5x6 m de plataforma, con guías y dos pistones. Totalmente montado, conexionado y probado.
Incluye: Replanteo. Instalación del montacargas. Conexionado con la red eléctrica.
Criterio de medición de proyecto: Número de unidades previstas, según documentación gráfica de Proyecto.
Criterio de medición de obra: Se medirá el número de unidades realmente ejecutadas según especificaciones de Proyecto.

| Código | Ud | Descripción | Rendimiento | Precio | Importe |
|---|---|---|---|---|---|
| mt39mch010he | Ud | Montacargas hidráulico para 3000 kg, de 6 detenidas (6 m), de 2,5x6 m de plataforma, con guías y dos pistones. (material) | 1.000 | 53162.15 | 53162.15 |
| mo016 | h | Técnico instalador de aparatos elevadores. (mano de obra) | 119.859 | 11.41 | 1367.59 |
| mo085 | h | Ayudante instalador de aparatos elevadores. (mano de obra) | 119.859 | 7.11 | 852.20 |
| % | % | Herramienta menor | 2 % | 55381.94 | 1107.64 |
|  |  | Costes directos |  |  | 56489.58 |
