# Purificador de aire

- Propiedad del archivo: CYPE INGENIEROS, S.A.
- Formato: FIEBDC-3/2002
- Ámbito geográfico: Ecuador
- Divisa: USD
- Costes indirectos: 3.00 %
- Gastos generales: 13.00 %
- Beneficio industrial: 6.00 %
- IVA: 12.00 %

## I Instalaciones

### IV Ventilación

#### IVP Purificadores de aire

**IVP010** Ud Purificador de aire.
Purificador de aire, caudal de aire entre 200 y 1200 m³/h, consumo eléctrico entre 18 y 275 W, presión sonora (medida a 1 m de distancia) 34 dBA para un caudal de aire de 700 m³/h, dimensiones 2354x712x508 mm, peso 218 kg, alimentación monofásica (230V/50Hz), cable de alimentación de 3 m, filtro de aire ePM1 65% (F7), filtro de aire HEPA H14, indicador de cambio de filtro, salida de aire a 2,3 m de altura para evitar corrientes desagradables, función boost para intensificar la circulación de aire y detector de presencia. Totalmente montado, conexionado y puesto en marcha por la empresa instaladora para la comprobación de su correcto funcionamiento.
Incluye: Replanteo de la unidad. Colocación y fijación de la unidad.
Criterio de medición de proyecto: Número de unidades previstas, según documentación gráfica de Proyecto.
Criterio de medición de obra: Se medirá el número de unidades realmente ejecutadas según especificaciones de Proyecto.

| Código | Ud | Descripción | Rendimiento | Precio | Importe |
|---|---|---|---|---|---|
| mt42wol080a | Ud | Purificador de aire, caudal de aire entre 200 y 1200 m³/h, consumo eléctrico entre 18 y 275 W, presión sonora (medida a 1 m de distancia) 34 dBA para un caudal de aire de 700 m³/h, dimensiones 2354x712x508 mm, peso 218 kg, alimentación monofásica (230V/50Hz), cable de alimentación de 3 m, filtro de aire ePM1 65% (F7), filtro de aire HEPA H14, indicador de cambio de filtro, salida de aire a 2,3 m de altura para evitar corrientes desagradables, función boost para intensificar la circulación de aire y detector de presencia. (material) | 1.000 | 757.25 | 757.25 |
| mo011 | h | Montador. (mano de obra) | 0.336 | 10.62 | 3.57 |
| mo080 | h | Ayudante montador. (mano de obra) | 0.336 | 6.62 | 2.22 |
| % | % | Herramienta menor | 2 % | 763.04 | 15.26 |
|  |  | Costes directos |  |  | 778.30 |
