# Toma de aire exterior

- Propiedad del archivo: CYPE INGENIEROS, S.A.
- Formato: FIEBDC-3/2002
- Ámbito geográfico: Ecuador
- Divisa: USD
- Costes indirectos: 3.00 %
- Gastos generales: 13.00 %
- Beneficio industrial: 6.00 %
- IVA: 12.00 %

## I Instalaciones

### IV Ventilación

#### IVU Ventilación geotérmica: pozos canadienses

**IVU010** Ud Toma de aire exterior.
Toma de aire exterior, de acero inoxidable, de 260 mm de diámetro y 1280 mm de altura, con conexión para ducto de 200 mm de diámetro, filtro ISO Coarse 65% (G4), filtro de malla y rejilla.
Incluye: Colocación y fijación. Conexionado.
Criterio de medición de proyecto: Número de unidades previstas, según documentación gráfica de Proyecto.
Criterio de medición de obra: Se medirá el número de unidades realmente ejecutadas según especificaciones de Proyecto.

| Código | Ud | Descripción | Rendimiento | Precio | Importe |
|---|---|---|---|---|---|
| mt42vgg012a | Ud | Toma de aire exterior, de acero inoxidable, de 260 mm de diámetro y 1280 mm de altura, con conexión para ducto de 200 mm de diámetro, filtro ISO Coarse 65% (G4), filtro de malla y rejilla. (material) | 1.000 | 1433.02 | 1433.02 |
| mo011 | h | Montador. (mano de obra) | 0.336 | 10.62 | 3.57 |
| mo080 | h | Ayudante montador. (mano de obra) | 0.336 | 6.62 | 2.22 |
| % | % | Herramienta menor | 2 % | 1438.81 | 28.78 |
|  |  | Costes directos |  |  | 1467.59 |
