# Ducto geotérmico intercambiador de calor aire-tierra

- Propiedad del archivo: CYPE INGENIEROS, S.A.
- Formato: FIEBDC-3/2002
- Ámbito geográfico: Ecuador
- Divisa: USD
- Costes indirectos: 3.00 %
- Gastos generales: 13.00 %
- Beneficio industrial: 6.00 %
- IVA: 12.00 %

## I Instalaciones

### IV Ventilación

#### IVU Ventilación geotérmica: pozos canadienses

**IVU020** m Ducto geotérmico intercambiador de calor aire-tierra.
Ducto geotérmico intercambiador de calor aire-tierra, formado por tubo semirrígido, de polietileno de alta densidad (PEAD/HDPE), con tratamiento antimicrobiano, impermeable al radón, de 200 mm de diámetro, de doble pared, la exterior corrugada y la interior lisa, rigidez anular nominal 4 kN/m². Instalación enterrada. Incluso accesorios y piezas especiales.
Criterio de valoración económica: El precio no incluye la excavación ni el relleno.
Incluye: Replanteo del recorrido del ducto. Presentación de tubos, accesorios y piezas especiales. Montaje, conexionado y comprobación de su correcto funcionamiento.
Criterio de medición de proyecto: Longitud medida según documentación gráfica de Proyecto.
Criterio de medición de obra: Se medirá la longitud realmente ejecutada según especificaciones de Proyecto.

| Código | Ud | Descripción | Rendimiento | Precio | Importe |
|---|---|---|---|---|---|
| mt42vgg020c | m | Tubo semirrígido, de polietileno de alta densidad (PEAD/HDPE), con tratamiento antimicrobiano, impermeable al radón, de 200 mm de diámetro, de doble pared, la exterior corrugada y la interior lisa, rigidez anular nominal 4 kN/m², suministrado en rollos de 25 m de longitud, con el precio incrementado el 10% en concepto de accesorios y piezas especiales (material) | 1.000 | 65.50 | 65.50 |
| mo011 | h | Montador. (mano de obra) | 0.112 | 10.62 | 1.19 |
| mo080 | h | Ayudante montador. (mano de obra) | 0.056 | 6.62 | 0.37 |
| % | % | Herramienta menor | 2 % | 67.06 | 1.34 |
|  |  | Costes directos |  |  | 68.40 |
