# Aislamiento térmico por el exterior de cubiertas inclinadas, sobre soporte continuo de hormigón

- Propiedad del archivo: CYPE INGENIEROS, S.A.
- Formato: FIEBDC-3/2002
- Ámbito geográfico: Ecuador
- Divisa: USD
- Costes indirectos: 3.00 %
- Gastos generales: 13.00 %
- Beneficio industrial: 6.00 %
- IVA: 12.00 %

## N Aislamientos e impermeabilizaciones

### NA Aislamientos térmicos

#### NAN Cubiertas inclinadas

**NAN020** m² Aislamiento térmico por el exterior de cubiertas inclinadas, sobre soporte continuo de hormigón.
Aislamiento térmico por el exterior de cubiertas inclinadas, sobre soporte continuo de hormigón, formado por: espuma rígida de poliuretano con una densidad mínima de 35 kg/m³ y 30 mm de espesor medio mínimo, fabricada en sitio y proyectada sobre la losa de cubierta, recubierta posteriormente con una capa de regularización de mortero de cemento, confeccionado en obra, dosificación 1:6.
Incluye: Limpieza del soporte. Proyección de la espuma de poliuretano. Vaciado, extendido y regleado de la capa de mortero de regularización.
Criterio de medición de proyecto: Superficie medida según documentación gráfica de Proyecto.
Criterio de medición de obra: Se medirá la superficie realmente ejecutada según especificaciones de Proyecto.

| Código | Ud | Descripción | Rendimiento | Precio | Importe |
|---|---|---|---|---|---|
| mt16poc010b | m² | Espuma rígida de poliuretano proyectado en sitio, densidad mínima 35 kg/m³, espesor medio mínimo 30 mm, aplicado en cubiertas inclinadas. (material) | 1.050 | 8.52 | 8.95 |
| mt08aaa010a | m³ | Agua. (material) | 0.006 | 1.84 | 0.01 |
| mt01arg005a | t | Arena de cantera, para mortero preparado en obra. (material) | 0.033 | 24.50 | 0.81 |
| mt08cem000c | kg | Cemento gris en sacos. (material) | 5.000 | 0.17 | 0.85 |
| mq08mpa030 | h | Equipo y equipo y maquinaria para proyección de productos aislantes. (maquinaria) | 0.100 | 18.72 | 1.87 |
| mq06hor010 | h | Concretera eléctrica con una capacidad de amasado de 160 l. (maquinaria) | 0.019 | 3.78 | 0.07 |
| mo030 | h | Aplicador de productos aislantes. (mano de obra) | 0.107 | 11.11 | 1.19 |
| mo068 | h | Ayudante aplicador de productos aislantes. (mano de obra) | 0.107 | 7.12 | 0.76 |
| mo113 | h | Peón de albañil. (mano de obra) | 0.179 | 6.85 | 1.23 |
| % | % | Herramienta menor | 2 % | 15.74 | 0.31 |
|  |  | Costes directos |  |  | 16.05 |
