# Capa separadora en cubierta plana: geotextil no tejido

- Propiedad del archivo: CYPE INGENIEROS, S.A.
- Formato: FIEBDC-3/2002
- Ámbito geográfico: Ecuador
- Divisa: USD
- Costes indirectos: 3.00 %
- Gastos generales: 13.00 %
- Beneficio industrial: 6.00 %
- IVA: 12.00 %

## N Aislamientos e impermeabilizaciones

### NG Geosintéticos

#### NGU Cubiertas planas

**NGU010** m² Capa separadora en cubierta plana: geotextil no tejido.
Capa separadora en cubierta plana: geotextil no tejido sintético, termosoldado, de polipropileno, con una resistencia a la tracción longitudinal de 6,5 kN/m, una apertura de cono a la prueba de perforación dinámica según ISO 13433 inferior a 90 mm, resistencia CBR a punzonamiento 40 kN y una masa superficial de 90 g/m². Colocación en obra: con solapes, directamente bajo la impermeabilización.
Incluye: Colocación de la capa separadora.
Criterio de medición de proyecto: Superficie medida según documentación gráfica de Proyecto.
Criterio de medición de obra: Se medirá la superficie realmente ejecutada según especificaciones de Proyecto, incluyendo las entregas y los solapes.

| Código | Ud | Descripción | Rendimiento | Precio | Importe |
|---|---|---|---|---|---|
| mt14gso010aa | m² | Geotextil no tejido sintético, termosoldado, de polipropileno, con una resistencia a la tracción longitudinal de 6,5 kN/m, una apertura de cono a la prueba de perforación dinámica según ISO 13433 inferior a 90 mm, resistencia CBR a punzonamiento 40 kN y una masa superficial de 90 g/m². (material) | 1.100 | 1.17 | 1.29 |
| mo029 | h | Aplicador de láminas impermeabilizantes. (mano de obra) | 0.022 | 10.34 | 0.23 |
| mo067 | h | Ayudante aplicador de láminas impermeabilizantes. (mano de obra) | 0.045 | 6.62 | 0.30 |
| % | % | Herramienta menor | 2 % | 1.82 | 0.04 |
|  |  | Costes directos |  |  | 1.86 |
