# Impermeabilización de losa de cimentación. Sistema Maxseal Super "DRIZORO"

- Propiedad del archivo: CYPE INGENIEROS, S.A.
- Formato: FIEBDC-3/2002
- Ámbito geográfico: Ecuador
- Divisa: USD
- Costes indirectos: 3.00 %
- Gastos generales: 13.00 %
- Beneficio industrial: 6.00 %
- IVA: 12.00 %

## N Aislamientos e impermeabilizaciones

### NI Impermeabilizaciones

#### NIC Cimentaciones

**NIC014** m² Impermeabilización de losa de cimentación. Sistema Maxseal Super "DRIZORO".
Impermeabilización de losa de cimentación, sistema Maxseal Super "DRIZORO". IMPERMEABILIZACIÓN BAJO LA LOSA: aplicación de mortero impermeabilizante Maxseal Super "DRIZORO", color gris, a base de cemento especial y agregados seleccionados, resistencia a presión hidrostática positiva de 8,5 bar y a presión hidrostática negativa de 2,5 bar, en polvo, mediante espolvoreo manual, rendimiento: 1 kg/m², antes de proceder al vaciado, con la armadura de la losa ya montada, sobre el replantillo de hormigón previamente humedecido con agua. IMPERMEABILIZACIÓN SOBRE LA LOSA: aplicación de mortero impermeabilizante Maxseal Super "DRIZORO", color gris, a base de cemento especial y agregados seleccionados, resistencia a presión hidrostática positiva de 8,5 bar y a presión hidrostática negativa de 2,5 bar, en forma de lechada, mediante extendido con cepillo, rendimiento: 2,5 kg/m², en dos capas, sobre el hormigón ya fraguado.
Incluye: Limpieza. Humectación de la capa de replantillo de hormigón. Espolvoreo manual del mortero seco sobre la capa de replantillo de hormigón. Extendido de la lechada sobre la losa.
Criterio de medición de proyecto: Superficie medida según documentación gráfica de Proyecto.
Criterio de medición de obra: Se medirá la superficie realmente ejecutada según especificaciones de Proyecto.

| Código | Ud | Descripción | Rendimiento | Precio | Importe |
|---|---|---|---|---|---|
| mt08aaa010a | m³ | Agua. (material) | 0.005 | 1.84 | 0.01 |
| mt09lid010e | kg | Mortero impermeabilizante Maxseal Super "DRIZORO", color gris, a base de cemento especial y agregados seleccionados, resistencia a presión hidrostática positiva de 8,5 bar y a presión hidrostática negativa de 2,5 bar. (material) | 3.500 | 2.62 | 9.17 |
| mo032 | h | Aplicador de productos impermeabilizantes. (mano de obra) | 0.090 | 10.64 | 0.96 |
| mo070 | h | Ayudante aplicador de productos impermeabilizantes. (mano de obra) | 0.090 | 6.82 | 0.61 |
| % | % | Herramienta menor | 2 % | 10.75 | 0.22 |
|  |  | Costes directos |  |  | 10.97 |
