# Perfil decorativo en revestimiento interior con piezas cerámicas

- Propiedad del archivo: CYPE INGENIEROS, S.A.
- Formato: FIEBDC-3/2002
- Ámbito geográfico: Ecuador
- Divisa: USD
- Costes indirectos: 3.00 %
- Gastos generales: 13.00 %
- Beneficio industrial: 6.00 %
- IVA: 12.00 %

## R Revestimientos

### RA De piezas rígidas en paramentos verticales

#### RAU Piezas especiales

**RAU110** m Perfil decorativo en revestimiento interior con piezas cerámicas.
Listel con perfil redondeado de aluminio, acabado anodizado, brillante, color plata, en revestimiento interior con piezas cerámicas de 4,5 mm de espesor. SOPORTE: paramento vertical, de más de 3 m de altura. COLOCACIÓN: con el mismo material que las piezas cerámicas.
Incluye: Replanteo. Corte del perfil. Colocación del perfil. Limpieza final.
Criterio de medición de proyecto: Longitud medida según documentación gráfica de Proyecto, sin incluir huecos de puertas.
Criterio de medición de obra: Se medirá la longitud realmente ejecutada según especificaciones de Proyecto.

| Código | Ud | Descripción | Rendimiento | Precio | Importe |
|---|---|---|---|---|---|
| mt19awa130cblc | m | Perfil redondeado de aluminio, acabado anodizado, brillante, color plata de 2,5 m de longitud, para uso decorativo en revestimientos con piezas cerámicas de 4,5 mm de espesor. (material) | 1.050 | 14.40 | 15.12 |
| op00sie030 |  | Sierra de disco de diamante, para mesa de trabajo, de corte húmedo. | 1.000 | 0.00 | 0.00 |
| mo024 | h | Enchapador de muros. (mano de obra) | 0.154 | 10.34 | 1.59 |
| % | % | Herramienta menor | 2 % | 16.71 | 0.33 |
|  |  | Costes directos |  |  | 17.04 |
