# Revestimiento continuo de paramentos con micromortero de cal

- Propiedad del archivo: CYPE INGENIEROS, S.A.
- Formato: FIEBDC-3/2002
- Ámbito geográfico: Ecuador
- Divisa: USD
- Costes indirectos: 3.00 %
- Gastos generales: 13.00 %
- Beneficio industrial: 6.00 %
- IVA: 12.00 %

## R Revestimientos

### RB Morteros industriales para revoque y enlucido

#### RBI Micromorteros de cal

**RBI010** m² Revestimiento continuo de paramentos con micromortero de cal.
Revestimiento continuo de paramentos con micromortero, de 3 a 4 mm de espesor, realizado sobre superficie no absorbente. IMPRIMACIÓN: a base de copolímeros acrílicos y vinílicos en emulsión acuosa, sin diluir. CAPA BASE: micromortero de cal, compuesto por cal hidráulica natural, con resistencia a compresión de 5 a 15 N/mm², y agregados seleccionados con granulometría de hasta 600 micras, color blanco, con resina acrílica, en dos capas, (0,5 kg/m² cada capa) y malla de fibra de vidrio antiálcalis, de 2,2x2,3 mm de luz de malla, de 58 g/m² de masa superficial. CAPA DECORATIVA: micromortero de cal, compuesto por cal hidráulica natural, con resistencia a compresión de 5 a 15 N/mm², y agregados seleccionados con granulometría de hasta 100 micras, color blanco, con resina acrílica, en dos capas, (0,1 kg/m² cada capa). CAPA DE SELLADO: imprimación a base de copolímeros acrílicos en emulsión acuosa, sin diluir y dos manos de barniz de poliuretano alifático monocomponente.
Criterio de valoración económica: El precio no incluye la superficie soporte.
Incluye: Limpieza de la superficie soporte. Replanteo de las juntas de dilatación y paños de trabajo. Aplicación de la capa de imprimación. Ejecución de la mezcla. Aplicación de la capa base. Colocación de la malla embebida en la capa base. Aplicación de la capa decorativa. Lijado de pequeñas adherencias e imperfecciones. Aplicación de la capa de sellado. Limpieza final de la superficie acabada.
Criterio de medición de proyecto: Superficie medida en proyección horizontal, según documentación gráfica de Proyecto.
Criterio de medición de obra: Se medirá, en proyección horizontal, la superficie realmente ejecutada según especificaciones de Proyecto.

| Código | Ud | Descripción | Rendimiento | Precio | Importe |
|---|---|---|---|---|---|
| mt28mcn031a | l | Imprimación a base de copolímeros acrílicos y vinílicos en emulsión acuosa, sin diluir, para regularizar la porosidad y mejorar la adherencia de los soportes no absorbentes, para aplicar con rodillo. (material) | 0.100 | 10.07 | 1.01 |
| mt28mcc050a | m² | Malla de fibra de vidrio antiálcalis, de 2,2x2,3 mm de luz de malla, de 58 g/m² de masa superficial, para armar micromorteros. (material) | 1.050 | 3.19 | 3.35 |
| mt28mcn040a | kg | Micromortero de cal, compuesto por cal hidráulica natural, con resistencia a compresión de 5 a 15 N/mm², y agregados seleccionados con granulometría de hasta 600 micras, color blanco, densidad 1200 kg/m³, resistencia a compresión 5 N/mm², sin sustancias orgánicas volátiles (VOC), suministrado en sacos. (material) | 1.000 | 3.32 | 3.32 |
| mt28mcn050a | l | Resina acrílica en base acuosa. (material) | 0.420 | 9.58 | 4.02 |
| mt28mcn040c | kg | Micromortero de cal, compuesto por cal hidráulica natural, con resistencia a compresión de 5 a 15 N/mm², y agregados seleccionados con granulometría de hasta 100 micras, color blanco, densidad 800 kg/m³, resistencia a compresión 5 N/mm², sin sustancias orgánicas volátiles (VOC), suministrado en sacos. (material) | 0.200 | 10.65 | 2.13 |
| mt28mcn030a | l | Imprimación a base de copolímeros acrílicos en emulsión acuosa, sin diluir, para regularizar la porosidad y mejorar la adherencia de los soportes absorbentes, para aplicar con rodillo. (material) | 0.100 | 9.58 | 0.96 |
| mt28mcn060a | l | Barniz de poliuretano alifático monocomponente, sin sustancias orgánicas volátiles (VOC). (material) | 0.200 | 76.15 | 15.23 |
| op00tal020 |  | Taladro con batidora. | 1.000 | 0.00 | 0.00 |
| mo020 | h | Albañil. (mano de obra) | 0.824 | 10.34 | 8.52 |
| mo113 | h | Peón de albañil. (mano de obra) | 1.472 | 6.38 | 9.39 |
| % | % | Herramienta menor | 2 % | 47.93 | 0.96 |
|  |  | Costes directos |  |  | 48.89 |
