# Junta en piso continuo interior decorativo de terrazo en sitio, con perfil preformado

- Propiedad del archivo: CYPE INGENIEROS, S.A.
- Formato: FIEBDC-3/2002
- Ámbito geográfico: Ecuador
- Divisa: USD
- Costes indirectos: 3.00 %
- Gastos generales: 13.00 %
- Beneficio industrial: 6.00 %
- IVA: 12.00 %

## R Revestimientos

### RS Pisos

#### RSC De terrazo

**RSC110** m Junta en piso continuo interior decorativo de terrazo en sitio, con perfil preformado.
Junta de construcción, en piso continuo interior decorativo de terrazo en sitio, con perfil en "L" de latón, de 8 mm de altura. Incluso pies de anclaje y elementos de fijación.
Incluye: Replanteo de la junta. Corte y colocación del perfil. Ejecución de las uniones entre perfiles. Resolución de encuentros. Fijación y ajuste de los perfiles.
Criterio de medición de proyecto: Longitud medida según documentación gráfica de Proyecto.
Criterio de medición de obra: Se medirá la longitud realmente ejecutada según especificaciones de Proyecto.

| Código | Ud | Descripción | Rendimiento | Precio | Importe |
|---|---|---|---|---|---|
| mt18wwe060a | m | Perfil en "L" de latón, de 8 mm de altura, para la formación de juntas de construcción en piso continuo interior decorativo de terrazo en sitio, de hasta 8 mm de espesor; con pies de anclaje y elementos de fijación. (material) | 1.050 | 18.84 | 19.78 |
| mo020 | h | Albañil. (mano de obra) | 0.056 | 10.64 | 0.60 |
| mo113 | h | Peón de albañil. (mano de obra) | 0.056 | 6.56 | 0.37 |
| % | % | Herramienta menor | 2 % | 20.75 | 0.42 |
|  |  | Costes directos |  |  | 21.17 |
