# Mampara para bañera

- Propiedad del archivo: CYPE INGENIEROS, S.A.
- Formato: FIEBDC-3/2002
- Ámbito geográfico: Ecuador
- Divisa: USD
- Costes indirectos: 3.00 %
- Gastos generales: 13.00 %
- Beneficio industrial: 6.00 %
- IVA: 12.00 %

## S Señalización y equipamiento

### SM Baños

#### SMM Mamparas

**SMM010** Ud Mampara para bañera.
Mampara frontal para bañera, de 1000 a 1100 mm de anchura y 1600 mm de altura, formada por una puerta corrediza y un panel fijo, de vidrio transparente con perfiles de aluminio acabado blanco y una mampara lateral fija de 700 a 750 mm de anchura. Incluso fijaciones y sellado de juntas.
Incluye: Replanteo y marcado de los puntos de fijación. Instalación de los perfiles que forman la mampara para bañera. Montaje del panel y de la puerta. Montaje de los accesorios. Sellado de las juntas.
Criterio de medición de proyecto: Número de unidades previstas, según documentación gráfica de Proyecto.
Criterio de medición de obra: Se medirá el número de unidades realmente colocadas según especificaciones de Proyecto.

| Código | Ud | Descripción | Rendimiento | Precio | Importe |
|---|---|---|---|---|---|
| mt31mas020a | Ud | Mampara frontal para bañera, de 1000 a 1100 mm de anchura y 1600 mm de altura, formada por una puerta corrediza y un panel fijo, de vidrio transparente con perfiles de aluminio acabado blanco, incluso elementos de fijación. (material) | 1.000 | 837.29 | 837.29 |
| mt31mas065aa | Ud | Mampara lateral fija para bañera, de 700 a 750 mm de anchura y 1600 mm de altura, de vidrio transparente con perfiles de aluminio acabado blanco, incluso elementos de fijación. (material) | 1.000 | 769.61 | 769.61 |
| op00ato010 |  | Atornillador. | 1.000 | 0.00 | 0.00 |
| mo011 | h | Montador. (mano de obra) | 2.663 | 10.93 | 29.11 |
| mo080 | h | Ayudante montador. (mano de obra) | 2.663 | 6.82 | 18.16 |
| % | % | Herramienta menor | 2 % | 1654.17 | 33.08 |
|  |  | Costes directos |  |  | 1687.25 |
