# Basurero portátil metálica

- Propiedad del archivo: CYPE INGENIEROS, S.A.
- Formato: FIEBDC-3/2002
- Ámbito geográfico: Ecuador
- Divisa: USD
- Costes indirectos: 3.00 %
- Gastos generales: 13.00 %
- Beneficio industrial: 6.00 %
- IVA: 12.00 %

## U Urbanización interior del predio

### UM Mobiliario urbano

#### UME Basureros

**UME015** Ud Basurero portátil metálica.
Basurero con boca superior cuadrada extraíble, de acero inoxidable AISI 304 acabado satinado de 0,8 mm de espesor, de 700 mm de altura, 236 mm de anchura y 236 mm de profundidad, de 40 litros de capacidad, peso 4,995 kg.
Criterio de medición de proyecto: Número de unidades previstas, según documentación gráfica de Proyecto.
Criterio de medición de obra: Se medirá el número de unidades realmente ejecutadas según especificaciones de Proyecto.

| Código | Ud | Descripción | Rendimiento | Precio | Importe |
|---|---|---|---|---|---|
| mt52pap140a | Ud | Basurero con boca superior cuadrada extraíble, de acero inoxidable AISI 304 acabado satinado de 0,8 mm de espesor, de 700 mm de altura, 236 mm de anchura y 236 mm de profundidad, de 40 litros de capacidad, peso 4,995 kg. (material) | 1.000 | 177.12 | 177.12 |
| op00ato010 |  | Atornillador. | 1.000 | 0.00 | 0.00 |
| mo041 | h | Albañil de obra civil. (mano de obra) | 0.056 | 10.64 | 0.60 |
| % | % | Herramienta menor | 2 % | 177.72 | 3.55 |
|  |  | Costes directos |  |  | 181.27 |
