# Prueba físico-química de cilindros de hormigón endurecido

- Propiedad del archivo: CYPE INGENIEROS, S.A.
- Formato: FIEBDC-3/2002
- Ámbito geográfico: Ecuador
- Divisa: USD
- Costes indirectos: 3.00 %
- Gastos generales: 13.00 %
- Beneficio industrial: 6.00 %
- IVA: 12.00 %

## X Control de calidad y pruebas

### XE Estructuras de hormigón

#### XEI Pruebas informativas

**XEI080** Ud Prueba físico-química de cilindros de hormigón endurecido.
Prueba físico-química a realizar en laboratorio acreditado en el área técnica correspondiente, sobre cilindros de hormigón endurecido, tomadas en obra, para la determinación de las siguientes características: porosidad, densidad real y densidad aparente.
Criterio de valoración económica: El precio no incluye el informe de resultados.
Incluye: Desplazamiento a obra. Toma de muestras. Realización de pruebas.
Criterio de medición de proyecto: Prueba a realizar, según documentación del Plan de control de calidad.

| Código | Ud | Descripción | Rendimiento | Precio | Importe |
|---|---|---|---|---|---|
| mt49hoe020 | Ud | Toma en obra de hasta 6 muestras de hormigón endurecido, cuyo peso no exceda de 50 kg. (material) | 1.000 | 40.28 | 40.28 |
| mt49hoe040 | Ud | Prueba para determinar la porosidad y densidad real y aparente de una muestra de hormigón endurecido. (material) | 1.000 | 86.68 | 86.68 |
| % | % | Herramienta menor | 2 % | 126.96 | 2.54 |
|  |  | Costes directos |  |  | 129.50 |
