# Bolsa portaelectrodos

- Propiedad del archivo: CYPE INGENIEROS, S.A.
- Formato: FIEBDC-3/2002
- Ámbito geográfico: Ecuador
- Divisa: USD
- Costes indirectos: 3.00 %
- Gastos generales: 13.00 %
- Beneficio industrial: 6.00 %
- IVA: 12.00 %

## Y Seguridad y salud

### YI Equipos de protección individual

#### YIU Para el cuerpo (vestuario de protección)

**YIU032** Ud Bolsa portaelectrodos.
Bolsa portaelectrodos para soldador, amortizable en 10 usos.
Criterio de medición de proyecto: Número de unidades previstas, según Estudio o Estudio Básico de Seguridad y Salud.
Criterio de medición de obra: Se medirá el número de unidades realmente suministradas según especificaciones de Estudio o Estudio Básico de Seguridad y Salud.

| Código | Ud | Descripción | Rendimiento | Precio | Importe |
|---|---|---|---|---|---|
| mt50epu032j | Ud | Bolsa portaelectrodos para soldador, EPI de categoría II, según ISO 11611, cumpliendo todos los requisitos de seguridad. (material) | 0.100 | 4.37 | 0.44 |
| % | % | Herramienta menor | 2 % | 0.44 | 0.01 |
|  |  | Costes directos |  |  | 0.45 |
