# Desplazamiento vertical de fresadora

- Propiedad del archivo: CYPE Ingenieros S.A.
- Formato: FIEBDC-3/2016
- Programa: Generador de precios de la construcción. CYPE Ingenieros, S.A.
- Fecha: 16/10/2024
- Ámbito geográfico: Ecuador
- Divisa: USD
- Costes indirectos: 3 %
- Gastos generales: 13 %
- Beneficio industrial: 6 %
- IVA: 12 %

## C Cimentaciones

### CC Contenciones

#### CCP Muros pantalla

**CCP072** h Desplazamiento vertical de fresadora.
Desplazamiento vertical, de ascenso o descenso en obra de fresadora mediante grúa autopropulsada, desde la cota cero hasta la cota de sótano correspondiente, para la regularización de los paramentos verticales del intradós del muro pantalla, y para la ejecución del rebaje en los encuentros con losas de sótano y losa de cimentación.
Incluye: Desplazamiento vertical del equipo.
Criterio de medición de proyecto: Tiempo estimado.
Criterio de medición de obra: Amortización en forma de alquiler por horas, según condiciones definidas en el contrato suscrito con la empresa suministradora.

| Código | Ud | Descripción | Rendimiento | Precio | Importe |
|---|---|---|---|---|---|
| mq07gte010d | h | Grúa autopropulsada de brazo telescópico con una capacidad de elevación de 40 t y 35 m de altura máxima de trabajo. (maquinaria) | 1 | 96.98 | 96.980 |
| % | % | Herramienta menor | 2 % | 96.980 | 1.940 |
|  |  | Costes directos |  |  | 98.920 |
