# Tesado de anclajes permanentes

- Propiedad del archivo: CYPE Ingenieros S.A.
- Formato: FIEBDC-3/2016
- Programa: Generador de precios de la construcción. CYPE Ingenieros, S.A.
- Fecha: 16/10/2024
- Ámbito geográfico: Ecuador
- Divisa: USD
- Costes indirectos: 3 %
- Gastos generales: 13 %
- Beneficio industrial: 6 %
- IVA: 12 %

## C Cimentaciones

### CC Contenciones

#### CCP Muros pantalla

**CCP084** Ud Tesado de anclajes permanentes.
Tesado de anclajes permanentes, durante una jornada laboral, mediante equipo formado por gato de tesado multifilar y central hidráulica.
Criterio de valoración económica: El precio incluye el desplazamiento a la obra del personal especializado.
Incluye: Fijación de los cables a la cabeza de anclaje. Tesado de los cables. Colocación de la caperuza de protección. Sellado de los extremos de los cables en la cabeza de anclaje.
Criterio de medición de proyecto: Número de unidades previstas, según documentación gráfica de Proyecto.
Criterio de medición de obra: Se medirá el número de unidades realmente ejecutadas según especificaciones de Proyecto.

| Código | Ud | Descripción | Rendimiento | Precio | Importe |
|---|---|---|---|---|---|
| mq03pan040 | h | Equipo de tesado compuesto por gato de tesado multifilar y central hidráulica, para anclajes permanentes en muros pantalla. (maquinaria) | 8 | 137.5 | 1100.000 |
| mo042 | h | Maestro de estructura mayor. (mano de obra) | 8.97 | 11.07 | 99.298 |
| mo089 | h | Ayudante estructurista. (mano de obra) | 8.97 | 7.09 | 63.597 |
| % | % | Herramienta menor | 2 % | 1262.895 | 25.258 |
|  |  | Costes directos |  |  | 1288.153 |
