# Demolición de muro de tapia

- Propiedad del archivo: CYPE Ingenieros S.A.
- Formato: FIEBDC-3/2016
- Programa: Generador de precios de la construcción. CYPE Ingenieros, S.A.
- Fecha: 16/10/2024
- Ámbito geográfico: Ecuador
- Divisa: USD
- Costes indirectos: 3 %
- Gastos generales: 13 %
- Beneficio industrial: 6 %
- IVA: 12 %

## D Demoliciones

### DE Estructuras

#### DET Tierra

**DET010** m³ Demolición de muro de tapia.
Demolición de muro de tapia, con martillo neumático y carga mecánica sobre camión o contenedor.
Incluye: Demolición del elemento. Fragmentación de los escombros en piezas manejables. Retirada y acopio de escombros. Limpieza de los restos de obra. Carga mecánica de escombros sobre camión o contenedor.
Criterio de medición de proyecto: Volumen medido según documentación gráfica de Proyecto.
Criterio de medición de obra: Se medirá el volumen realmente demolido según especificaciones de Proyecto.

| Código | Ud | Descripción | Rendimiento | Precio | Importe |
|---|---|---|---|---|---|
| mq05mai030 | h | Martillo neumático. (maquinaria) | 1.594 | 5.01 | 7.986 |
| mq05pdm110 | h | Compresor portátil diesel media presión 10 m³/min. (maquinaria) | 0.797 | 8.5 | 6.775 |
| mq01ret010 | h | Miniretrocargadora sobre neumáticos de 15 kW. (maquinaria) | 0.14 | 50.27 | 7.038 |
| mo112 | h | Peón especializado. (mano de obra) | 1.788 | 6.67 | 11.926 |
| mo113 | h | Peón de albañil. (mano de obra) | 0.67 | 6.56 | 4.395 |
| % | % | Herramienta menor | 2 % | 38.120 | 0.762 |
|  |  | Costes directos |  |  | 38.882 |

Residuos:
- demolición: ruo010413 Residuos del corte y serrado de piedra distintos de los mencionados en el código 01 04 07. (componente de residuo); rendimiento 332 kg; Código LER 01 04 13; Masa del elemento 1 kg; Volumen 0.000667 m3
- demolición: ruo170802 Materiales de construcción a partir de yeso distintos de los especificados en el código 17 08 01. (componente de residuo); rendimiento 46 kg; Código LER 17 08 02; Masa del elemento 1 kg; Volumen 0.001 m3
