# Desmontaje de ducto metálico individual, de evacuación de los productos de la combustión de calefón o acumulador mural

- Propiedad del archivo: CYPE Ingenieros S.A.
- Formato: FIEBDC-3/2016
- Programa: Generador de precios de la construcción. CYPE Ingenieros, S.A.
- Fecha: 25/06/2024
- Ámbito geográfico: Ecuador
- Divisa: USD
- Costes indirectos: 3 %
- Gastos generales: 13 %
- Beneficio industrial: 6 %
- IVA: 12 %

## D Demoliciones

### DI Instalaciones

#### DIC Calefacción, climatización y A.C.S.

**DIC050** m Desmontaje de ducto metálico individual, de evacuación de los productos de la combustión de calefón o acumulador mural.
Desmontaje de ducto metálico de evacuación de los productos de la combustión, de 300 mm de diámetro máximo, para calefón o acumulador mural, con salida directa a fachada o patio de ventilación, con medios manuales y mecánicos, y carga manual sobre camión o contenedor.
Criterio de valoración económica: El precio incluye el desmontaje de los accesorios, de los soportes murales y de los deflectores.
Incluye: Desmontaje del elemento. Retirada y acopio del material desmontado. Limpieza de los restos de obra. Carga manual del material desmontado y restos de obra sobre camión o contenedor.
Criterio de medición de proyecto: Longitud medida desde el arranque del ducto hasta la parte superior del deflector, según documentación gráfica de Proyecto.
Criterio de medición de obra: Se medirá, desde el arranque del ducto hasta la parte superior del deflector, la longitud realmente ejecutada según especificaciones de Proyecto.

| Código | Ud | Descripción | Rendimiento | Precio | Importe |
|---|---|---|---|---|---|
| mo004 | h | Técnico calefactor. (mano de obra) | 0.135 | 10.62 | 1.434 |
| mo103 | h | Ayudante calefactor. (mano de obra) | 0.135 | 6.62 | 0.894 |
| % | % | Herramienta menor | 2 % | 2.328 | 0.047 |
|  |  | Costes directos |  |  | 2.375 |
