# Desmontaje de centralización de medidores

- Propiedad del archivo: CYPE Ingenieros S.A.
- Formato: FIEBDC-3/2016
- Programa: Generador de precios de la construcción. CYPE Ingenieros, S.A.
- Fecha: 16/10/2024
- Ámbito geográfico: Ecuador
- Divisa: USD
- Costes indirectos: 3 %
- Gastos generales: 13 %
- Beneficio industrial: 6 %
- IVA: 12 %

## D Demoliciones

### DI Instalaciones

#### DIE Eléctricas

**DIE040** Ud Desmontaje de centralización de medidores.
Desmontaje de centralización de medidores instalada en cuarto o armario de medidores, formada por 2 módulos, con medios manuales, y carga manual sobre camión o contenedor.
Incluye: Desmontaje del elemento. Retirada y acopio del material desmontado. Limpieza de los restos de obra. Carga manual del material desmontado y restos de obra sobre camión o contenedor.
Criterio de medición de proyecto: Número de unidades previstas, según documentación gráfica de Proyecto.
Criterio de medición de obra: Se medirá el número de unidades realmente desmontadas según especificaciones de Proyecto.

| Código | Ud | Descripción | Rendimiento | Precio | Importe |
|---|---|---|---|---|---|
| mo003 | h | Electricista. (mano de obra) | 0.168 | 10.93 | 1.836 |
| mo102 | h | Ayudante electricista. (mano de obra) | 0.168 | 6.81 | 1.144 |
| % | % | Herramienta menor | 2 % | 2.980 | 0.060 |
|  |  | Costes directos |  |  | 3.040 |

Residuos:
- demolición: ruo170203 Plástico. (componente de residuo); rendimiento 4.8 kg; Código LER 17 02 03; Masa del elemento 1 kg; Volumen 0.001667 m3
- demolición: ruo170407 Metales mezclados. (componente de residuo); rendimiento 5.2 kg; Código LER 17 04 07; Masa del elemento 1 kg; Volumen 0.000667 m3
- demolición: ruo170411 Cables distintos de los especificados en el código 17 04 10. (componente de residuo); rendimiento 0.45 kg; Código LER 17 04 11; Masa del elemento 1 kg; Volumen 0.000667 m3
