# Demolición de cuneta

- Propiedad del archivo: CYPE Ingenieros S.A.
- Formato: FIEBDC-3/2016
- Programa: Generador de precios de la construcción. CYPE Ingenieros, S.A.
- Fecha: 16/10/2024
- Ámbito geográfico: Ecuador
- Divisa: USD
- Costes indirectos: 3 %
- Gastos generales: 13 %
- Beneficio industrial: 6 %
- IVA: 12 %

## D Demoliciones

### DM Firmes y pisos

#### DMX Camineras y pisos

**DMX091** m Demolición de cuneta.
Demolición de cuneta sobre base de hormigón, con medios manuales, sin deteriorar los elementos constructivos contiguos, y carga manual sobre camión o contenedor.
Criterio de valoración económica: El precio incluye el picado del material adhesivo.
Incluye: Demolición del elemento. Fragmentación de los escombros en piezas manejables. Retirada y acopio de escombros. Limpieza de los restos de obra. Carga manual de escombros sobre camión o contenedor.
Criterio de medición de proyecto: Longitud medida según documentación gráfica de Proyecto.
Criterio de medición de obra: Se medirá la longitud realmente demolida según especificaciones de Proyecto.

| Código | Ud | Descripción | Rendimiento | Precio | Importe |
|---|---|---|---|---|---|
| mo112 | h | Peón especializado. (mano de obra) | 0.017 | 6.67 | 0.113 |
| mo113 | h | Peón de albañil. (mano de obra) | 0.056 | 6.56 | 0.367 |
| % | % | Herramienta menor | 2 % | 0.480 | 0.010 |
|  |  | Costes directos |  |  | 0.490 |

Residuos:
- demolición: ruo170101 Hormigón (hormigones, morteros y prefabricados). (componente de residuo); rendimiento 105.9 kg; Código LER 17 01 01; Masa del elemento 1 kg; Volumen 0.000667 m3
