# Desmontaje de lámpara de farola

- Propiedad del archivo: CYPE Ingenieros S.A.
- Formato: FIEBDC-3/2016
- Programa: Generador de precios de la construcción. CYPE Ingenieros, S.A.
- Fecha: 25/06/2024
- Ámbito geográfico: Ecuador
- Divisa: USD
- Costes indirectos: 3 %
- Gastos generales: 13 %
- Beneficio industrial: 6 %
- IVA: 12 %

## D Demoliciones

### DU Urbanización interior del predio

#### DUI Iluminación exterior

**DUI010** Ud Desmontaje de lámpara de farola.
Desmontaje de lámpara de farola de entre 6 y 12 m de altura, con recuperación del material para su posterior ubicación en otro emplazamiento, siendo el orden de ejecución del proceso inverso al de su instalación, y carga manual sobre camión o contenedor.
Incluye: Desmontaje del elemento. Clasificación y etiquetado. Acopio de los materiales a reutilizar. Carga manual del material a reutilizar sobre camión. Retirada y acopio de los restos de obra. Limpieza de los restos de obra. Carga manual de los restos de obra sobre camión o contenedor.
Criterio de medición de proyecto: Número de unidades previstas, según documentación gráfica de Proyecto.
Criterio de medición de obra: Se medirá el número de unidades realmente desmontadas según especificaciones de Proyecto.

| Código | Ud | Descripción | Rendimiento | Precio | Importe |
|---|---|---|---|---|---|
| mq07cce010a | h | Camión con cesta elevadora de brazo articulado de 16 m de altura máxima de trabajo y 260 kg de carga máxima. (maquinaria) | 0.1 | 23.1 | 2.310 |
| mo003 | h | Electricista. (mano de obra) | 0.109 | 10.62 | 1.158 |
| mo102 | h | Ayudante electricista. (mano de obra) | 0.109 | 6.62 | 0.722 |
| mo113 | h | Peón de albañil. (mano de obra) | 0.02 | 6.38 | 0.128 |
| % | % | Herramienta menor | 2 % | 4.318 | 0.086 |
|  |  | Costes directos |  |  | 4.404 |
