# Panel sándwich para losa, sobre estructura de acero

- Propiedad del archivo: CYPE Ingenieros S.A.
- Formato: FIEBDC-3/2016
- Programa: Generador de precios de la construcción. CYPE Ingenieros, S.A.
- Fecha: 16/10/2024
- Ámbito geográfico: Ecuador
- Divisa: USD
- Costes indirectos: 3 %
- Gastos generales: 13 %
- Beneficio industrial: 6 %
- IVA: 12 %

## E Estructuras

### EA Acero

#### EAN Paneles estructurales

**EAN010** m² Panel sándwich para losa, sobre estructura de acero.
Panel sándwich machihembrado en las cuatro caras, compuesto de: cara exterior de placa de yeso reforzado con fibras, de 12 mm de espesor, núcleo aislante de espuma de poliestireno extruido de 40 mm de espesor y cara interior de placa de yeso reforzado con fibras, de 12 mm de espesor, de 2400x550 mm, transmitancia térmica 0,774 W/(m²K), Euroclase B-s1, d0 de reacción al fuego, fijado con tornillos autotaladrantes de cabeza avellanada, de acero al carbono, sobre estructura de acero de perfiles con alas de hasta 6 mm de espesor, con una luz entre apoyos de 40 cm, para losa.
Criterio de valoración económica: El precio no incluye el piso.
Incluye: Replanteo y corte de los paneles. Colocación y fijación del panel sándwich.
Criterio de medición de proyecto: Superficie medida según documentación gráfica de Proyecto.
Criterio de medición de obra: Se medirá la superficie realmente ejecutada según especificaciones de Proyecto.

| Código | Ud | Descripción | Rendimiento | Precio | Importe |
|---|---|---|---|---|---|
| mt13pst040hh | m² | Panel sándwich machihembrado en las cuatro caras, compuesto de: cara exterior de placa de yeso reforzado con fibras, de 12 mm de espesor, núcleo aislante de espuma de poliestireno extruido de 40 mm de espesor y cara interior de placa de yeso reforzado con fibras, de 12 mm de espesor, de 2400x550 mm, transmitancia térmica 0,774 W/(m²K), Euroclase B-s1, d0 de reacción al fuego. (material) | 1.05 | 69.44 | 72.912 |
| mt13pst130d | Ud | Tornillo autotaladrante de cabeza avellanada, de acero al carbono, de 6,3 mm de diámetro y 100 mm de longitud. (material) | 16 | 0.58 | 9.280 |
| mo054 | h | Colocador de aislantes. (mano de obra) | 0.224 | 10.93 | 2.448 |
| mo101 | h | Ayudante colocador de aislantes. (mano de obra) | 0.224 | 6.82 | 1.528 |
| % | % | Herramienta menor | 2 % | 86.168 | 1.723 |
|  |  | Costes directos |  |  | 87.891 |

Residuos:
- colocación: mt13pst040hh; factor de residuo 0.0209579
- colocación: mt13pst130d Tornillo autotaladrante de cabeza avellanada, de acero al carbono, de 6,3 mm de diámetro y 100 mm de longitud; factor de residuo 0.0039267

## Recursos

**mt13pst040hh** m² Panel sándwich machihembrado en las cuatro caras
Datos técnicos: Coste energético 1.769 MJ; Emisión de CO2 30.058 kg; Código LER 17 08 02; Masa del elemento 30.03 kg; Volumen 0.03003 m3
Residuos:
- embalaje: re170203 Plástico. (componente de residuo); rendimiento 0.006 kg; Código LER 17 02 03; Masa del elemento 1 kg; Volumen 0.001667 m3

**mt13pst130d** Ud Tornillo autotaladrante de cabeza avellanada, de acero al carbono, de 6,3 mm de diámetro y 100 mm de longitud
Datos técnicos: Coste energético 0.211 MJ; Emisión de CO2 0.012 kg; Código LER 17 04 05; Masa del elemento 0.0191 kg; Volumen 0.000009 m3
Residuos:
- embalaje: re150101 Envases de papel y cartón. (componente de residuo); rendimiento 0.001 kg; Código LER 15 01 01; Masa del elemento 1 kg; Volumen 0.001333 m3
