# Acero en perfiles conformados en frío

- Propiedad del archivo: CYPE Ingenieros S.A.
- Formato: FIEBDC-3/2016
- Programa: Generador de precios de la construcción. CYPE Ingenieros, S.A.
- Fecha: 25/06/2024
- Ámbito geográfico: Ecuador
- Divisa: USD
- Costes indirectos: 3 %
- Gastos generales: 13 %
- Beneficio industrial: 6 %
- IVA: 12 %

## E Estructuras

### EA Acero

#### EAP Perfiles estructurales

**EAP010** kg Acero en perfiles conformados en frío.
Acero A 36, en elementos estructurales formados por piezas simples de perfiles conformados en frío, acabado con dos manos de imprimación antioxidante, colocados con uniones atornilladas en obra, a una altura de más de 3 m.
Criterio de valoración económica: El precio incluye los tornillos, los cortes, los despuntes, las piezas especiales, los casquillos y los elementos auxiliares de montaje.
Incluye: Limpieza y preparación del plano de apoyo. Replanteo y marcado de los ejes. Colocación y fijación provisional del elemento estructural. Aplomado y nivelación. Ejecución de las uniones atornilladas.
Criterio de medición de proyecto: Peso nominal medido según documentación gráfica de Proyecto.
Criterio de medición de obra: Se determinará, a partir del peso obtenido en báscula oficial de las unidades llegadas a obra, el peso de las unidades realmente ejecutadas según especificaciones de Proyecto.

| Código | Ud | Descripción | Rendimiento | Precio | Importe |
|---|---|---|---|---|---|
| mt07ali000i | kg | Acero A 36, en perfiles conformados en frío, según ASTM A 36, piezas simples, para aplicaciones estructurales. Trabajado y montado en taller, para colocar con uniones atornilladas en obra. (material) | 1 | 2.49 | 2.490 |
| mo047 | h | Montador de estructura metálica. (mano de obra) | 0.014 | 10.75 | 0.151 |
| mo094 | h | Ayudante montador de estructura metálica. (mano de obra) | 0.014 | 6.89 | 0.096 |
| % | % | Herramienta menor | 2 % | 2.737 | 0.055 |
|  |  | Costes directos |  |  | 2.792 |

Residuos:
- colocación: mt07ali000i; factor de residuo 0.0045

## Recursos

**mt07ali000i** kg Acero A 36, en perfiles conformados en frío
Datos técnicos: Coste energético 9.830 MJ; Emisión de CO2 0.510 kg; Código LER 17 04 05; Masa del elemento 1 kg; Volumen 0.000476 m3
