# Perfil cubre cables de aluminio

- Propiedad del archivo: CYPE Ingenieros S.A.
- Formato: FIEBDC-3/2016
- Programa: Generador de precios de la construcción. CYPE Ingenieros, S.A.
- Fecha: 25/06/2024
- Ámbito geográfico: Ecuador
- Divisa: USD
- Costes indirectos: 3 %
- Gastos generales: 13 %
- Beneficio industrial: 6 %
- IVA: 12 %

## H Remates y ayudas

### HD Perfiles decorativos

#### HDB Perfiles cubre cables

**HDB010** m Perfil cubre cables de aluminio.
Perfil autoadhesivo cubre cables, de aluminio anodizado, con superficie lisa, de 40 mm de anchura y 8,5 mm de altura.
Incluye: Preparación de la superficie soporte. Replanteo. Corte y preparación. Colocación y fijación.
Criterio de medición de proyecto: Longitud medida según documentación gráfica de Proyecto. No se ha incrementado la medición por roturas y recortes, ya que en la descomposición se ha considerado un 5% más de piezas.
Criterio de medición de obra: Se medirá la longitud realmente ejecutada según especificaciones de Proyecto.

| Código | Ud | Descripción | Rendimiento | Precio | Importe |
|---|---|---|---|---|---|
| mt18jpc100a | m | Perfil autoadhesivo cubre cables, de aluminio anodizado, con superficie lisa, de 40 mm de anchura y 8,5 mm de altura. (material) | 1.05 | 11.97 | 12.569 |
| mo023 | h | Colocador de pisos. (mano de obra) | 0.056 | 10.34 | 0.579 |
| % | % | Herramienta menor | 2 % | 13.148 | 0.263 |
|  |  | Costes directos |  |  | 13.411 |

Residuos:
- colocación: mt18jpc100a Perfil autoadhesivo cubre cables, de aluminio anodizado, con superficie lisa, de 40 mm de anchura y 8,5 mm de altura; factor de residuo 0.048

## Recursos

**mt18jpc100a** m Perfil autoadhesivo cubre cables, de aluminio anodizado, con superficie lisa, de 40 mm de anchura y 8,5 mm de altura
Datos técnicos: Coste energético 26.545 MJ; Emisión de CO2 1.994 kg; Código LER 17 04 02; Masa del elemento 0.228 kg; Volumen 0.000152 m3
Residuos:
- embalaje: re170203 Plástico. (componente de residuo); rendimiento 0.005 kg; Código LER 17 02 03; Masa del elemento 1 kg; Volumen 0.001667 m3
