# Videoportero intercomunicador intercomunicador colectivo

- Propiedad del archivo: CYPE Ingenieros S.A.
- Formato: FIEBDC-3/2016
- Programa: Generador de precios de la construcción. CYPE Ingenieros, S.A.
- Fecha: 16/10/2024
- Ámbito geográfico: Ecuador
- Divisa: USD
- Costes indirectos: 3 %
- Gastos generales: 13 %
- Beneficio industrial: 6 %
- IVA: 12 %

## I Instalaciones

### IA Audiovisuales

#### IAV Intercomunicación y video

**IAV011** Ud Videoportero intercomunicador intercomunicador colectivo.
Instalación de videoportero intercomunicador intercomunicador digital para 10 viviendas compuesto de: placa exterior de calle digital con 10 pulsadores de llamada, cierre superior e inferior y telecámara B/N, alimentador y monitores con base de conexión. Incluso, abrepuertas, visera, distribuidores de vídeo, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP545, no propagador de la llama. (material) | 17 | 0.6 | 10.200 |
| mt40pea030c | m | Cable paralelo formado por conductores de cobre de 2x1,0 mm². (material) | 7 | 1.16 | 8.120 |
| mt40pga012 | m | Cable de videoportero intercomunicador intercomunicador formado por conductores de cobre de 2x0,25 mm² + 2x1,0 mm² y cable coaxial de 75 Ohm. (material) | 10 | 2.48 | 24.800 |
| mt40pga140a | Ud | Distribuidor de vídeo, con 4 salidas, para instalación de cable coaxial. (material) | 3 | 36.8 | 110.400 |
| mt40vgm010e | Ud | Monitor para instalaciones de videoportero intercomunicador intercomunicador digital, equipado con botón encendido/apagado, botón abrepuertas, autoencendido, botón para funciones adicionales y llamada electrónica. (material) | 10 | 338.35 | 3383.500 |
| mt40vgm020a | Ud | Placa de conexión para monitor. (material) | 10 | 26.33 | 263.300 |
| mt40vge030f | Ud | Kit de videoportero intercomunicador intercomunicador compuesto por módulo compacto de rejilla para vídeo con 10 pulsadores de llamada en dos columnas, módulo de sonido con telecámara B/N, módulo microprocesado, módulo codificador de pulsadores, cierre superior e inferior, caja de empotrar, fuente de alimentación y abrepuertas de corriente continua. (material) | 1 | 1125.21 | 1125.210 |
| mt40pga062b | Ud | Visera, para módulo compacto. (material) | 1 | 44.73 | 44.730 |
| mo003 | h | Electricista. (mano de obra) | 26.573 | 10.93 | 290.443 |
| mo102 | h | Ayudante electricista. (mano de obra) | 26.573 | 6.81 | 180.962 |
| % | % | Herramienta menor | 2 % | 5441.665 | 108.833 |
|  |  | Costes directos |  |  | 5550.498 |

Residuos:
- colocación: mt35aia010b; factor de residuo 0.0275
- colocación: mt40pea030c Cable paralelo formado por conductores de cobre de 2x1,0 mm²; factor de residuo 0.0165169
- colocación: mt40pga012; factor de residuo 0.0154709

## Recursos

**mt35aia010b** m Tubo curvable de PVC
Datos técnicos: Coste energético 15.501 MJ; Emisión de CO2 0.770 kg; Código LER 17 02 03; Masa del elemento 0.16 kg; Volumen 0.000267 m3

**mt40pea030c** m Cable paralelo formado por conductores de cobre de 2x1,0 mm²
Datos técnicos: Coste energético 0.691 MJ; Emisión de CO2 0.068 kg; Código LER 17 04 11; Masa del elemento 0.0178 kg; Volumen 0.000012 m3
Residuos:
- embalaje: re150101 Envases de papel y cartón. (componente de residuo); rendimiento 0.065 kg; Código LER 15 01 01; Masa del elemento 1 kg; Volumen 0.001333 m3

**mt40pga012** m Cable de videoportero intercomunicador intercomunicador formado por conductores de cobre de 2x0,25 mm² + 2x1,0 mm² y
Datos técnicos: Coste energético 0.858 MJ; Emisión de CO2 0.073 kg; Código LER 17 04 11; Masa del elemento 0.0223 kg; Volumen 0.000015 m3
Residuos:
- embalaje: re150101 Envases de papel y cartón; rendimiento 0.067 kg

**mt40pga140a** Ud Distribuidor de vídeo, con 4 salidas, para instalación de cable coaxial
Datos técnicos: Coste energético 6.279 MJ; Emisión de CO2 0.696 kg
Residuos:
- embalaje: re150101 Envases de papel y cartón; rendimiento 0.072 kg

**mt40vgm010e** Ud Monitor para instalaciones de videoportero intercomunicador intercomunicador digital
Datos técnicos: Coste energético 36.286 MJ; Emisión de CO2 2.308 kg
Residuos:
- embalaje: re150101 Envases de papel y cartón; rendimiento 0.264 kg

**mt40vgm020a** Ud Placa de conexión para monitor
Datos técnicos: Coste energético 0.133 MJ; Emisión de CO2 0.210 kg
Residuos:
- embalaje: re150101 Envases de papel y cartón; rendimiento 0.247 kg

**mt40vge030f** Ud Kit de videoportero intercomunicador intercomunicador compuesto por módulo compacto de rejilla para vídeo con 10
Datos técnicos: Coste energético 250.856 MJ; Emisión de CO2 12.594 kg
Residuos:
- embalaje: re150101 Envases de papel y cartón; rendimiento 0.296 kg

**mt40pga062b** Ud Visera, para módulo compacto
Datos técnicos: Coste energético 0.133 MJ; Emisión de CO2 0.210 kg
Residuos:
- embalaje: re150101 Envases de papel y cartón; rendimiento 0.247 kg
