# Kit de conexión de unidad exterior de aire acondicionado con climatizadora (UTA) de expansión directa

- Propiedad del archivo: CYPE Ingenieros S.A.
- Formato: FIEBDC-3/2016
- Programa: Generador de precios de la construcción. CYPE Ingenieros, S.A.
- Fecha: 03/11/2025
- Ámbito geográfico: Ecuador
- Divisa: USD
- Costes indirectos: 3 %
- Gastos generales: 13 %
- Beneficio industrial: 6 %
- IVA: 12 %

## I Instalaciones

### IB Sistemas de climatización

#### IBW Sistema VRF (Mitsubishi Heavy Industries)

**IBW380** Ud Kit de conexión de unidad exterior de aire acondicionado con climatizadora (UTA) de expansión directa.
Kit de conexión de climatizadora (UTA) de expansión directa con unidad exterior de expansión directa del sistema KXZ, con potencia de refrigeración comprendida entre 2,2 kW y 7,1 kW (temperatura de bulbo seco del aire exterior 35°C, temperatura de bulbo húmedo del aire interior 19°C), modelo EEV KIT6-71-E-C "MITSUBISHI HEAVY INDUSTRIES", con control por cable con pantalla táctil LCD, modelo Eco Touch RC-EX3A, para control del kit de expansión.
Incluye: Replanteo. Colocación y fijación de los elementos. Conexionado.
Criterio de medición de proyecto: Número de unidades previstas, según documentación gráfica de Proyecto.
Criterio de medición de obra: Se medirá el número de unidades realmente ejecutadas según especificaciones de Proyecto.

| Código | Ud | Descripción | Rendimiento | Precio | Importe |
|---|---|---|---|---|---|
| mt42mhi831a | Ud | Kit de conexión de climatizadora (UTA) de expansión directa con unidad exterior de expansión directa del sistema KXZ, con potencia de refrigeración comprendida entre 2,2 kW y 7,1 kW (temperatura de bulbo seco del aire exterior 35°C, temperatura de bulbo húmedo del aire interior 19°C), modelo EEV KIT6-71-E-C "MITSUBISHI HEAVY INDUSTRIES", con ajuste de la capacidad frigorífica en la placa electrónica, sondas para las baterías de expansión, salidas para free-cooling, dentención/marcha del ventilador, dentención/marcha del humidificador, señal de avería y modo de funcionamiento, entradas para control de arranque y detención. (material) | 1 | 3949.58 | 3949.580 |
| mt42mhi520a | Ud | Control por cable con pantalla táctil LCD, modelo Eco Touch RC-EX3A "MITSUBISHI HEAVY INDUSTRIES". (material) | 1 | 288.99 | 288.990 |
| mo005 | h | Técnico instalador de climatización. (mano de obra) | 1.121 | 11.41 | 12.791 |
| mo104 | h | Ayudante instalador de climatización. (mano de obra) | 1.121 | 7.11 | 7.970 |
| % | % | Herramienta menor | 2 % | 4259.331 | 85.187 |
|  |  | Costes directos |  |  | 4344.518 |
