# Armario de conexiones

- Propiedad del archivo: CYPE Ingenieros S.A.
- Formato: FIEBDC-3/2016
- Programa: Generador de precios de la construcción. CYPE Ingenieros, S.A.
- Fecha: 13/02/2025
- Ámbito geográfico: Ecuador
- Divisa: USD
- Costes indirectos: 3 %
- Gastos generales: 13 %
- Beneficio industrial: 6 %
- IVA: 12 %

## I Instalaciones

### IE Eléctricas

#### IEF Solar fotovoltaica

**IEF050** Ud Armario de conexiones.
Armario monobloc de poliéster reforzado con fibra de vidrio, de 400x500x200 mm, color gris RAL 7035, con grados de protección IP66 e IK10. Instalación en superficie.
Incluye: Replanteo. Colocación y fijación.
Criterio de medición de proyecto: Número de unidades previstas, según documentación gráfica de Proyecto.
Criterio de medición de obra: Se medirá el número de unidades realmente ejecutadas según especificaciones de Proyecto.

| Código | Ud | Descripción | Rendimiento | Precio | Importe |
|---|---|---|---|---|---|
| mt35aeg010d | Ud | Armario monobloc de poliéster reforzado con fibra de vidrio, de 400x500x200 mm, color gris RAL 7035, con grados de protección IP66 e IK10. (material) | 1 | 100.29 | 100.290 |
| mo003 | h | Electricista. (mano de obra) | 0.243 | 11.41 | 2.773 |
| mo102 | h | Ayudante electricista. (mano de obra) | 0.243 | 7.11 | 1.728 |
| % | % | Herramienta menor | 2 % | 104.791 | 2.096 |
|  |  | Costes directos |  |  | 106.887 |
