# Batería de condensadores

- Propiedad del archivo: CYPE Ingenieros S.A.
- Formato: FIEBDC-3/2016
- Programa: Generador de precios de la construcción. CYPE Ingenieros, S.A.
- Fecha: 25/06/2024
- Ámbito geográfico: Ecuador
- Divisa: USD
- Costes indirectos: 3 %
- Gastos generales: 13 %
- Beneficio industrial: 6 %
- IVA: 12 %

## I Instalaciones

### IE Eléctricas

#### IEQ Equipos para corregir el factor de potencia

**IEQ020** Ud Batería de condensadores.
Batería automática de condensadores, para 112 kVAr de potencia reactiva, de 5 escalones con una relación de potencia entre condensadores de 1:2:2:2:2, para alimentación trifásica a 400 V de tensión y 50 Hz de frecuencia, compuesta por armario metálico con grado de protección IP21, de 615x400x1330 mm; condensadores; regulador de energía reactiva con pantalla de cristal líquido; contactores con bloque de preinserción y resistencia de descarga rápida; y fusibles de alto poder de corte. Incluso accesorios necesarios para su correcta instalación.
Incluye: Montaje y fijación. Conexionado y puesta en marcha.
Criterio de medición de proyecto: Número de unidades previstas, según documentación gráfica de Proyecto.
Criterio de medición de obra: Se medirá el número de unidades realmente ejecutadas según especificaciones de Proyecto.

| Código | Ud | Descripción | Rendimiento | Precio | Importe |
|---|---|---|---|---|---|
| mt35pci100q1q1 | Ud | Batería automática de condensadores, para 112 kVAr de potencia reactiva, de 5 escalones con una relación de potencia entre condensadores de 1:2:2:2:2, para alimentación trifásica a 400 V de tensión y 50 Hz de frecuencia, compuesta por armario metálico con grado de protección IP21, de 615x400x1330 mm; condensadores; regulador de energía reactiva con pantalla de cristal líquido; contactores con bloque de preinserción y resistencia de descarga rápida; y fusibles de alto poder de corte. (material) | 1 | 5660.04 | 5660.040 |
| mo003 | h | Electricista. (mano de obra) | 4.485 | 10.62 | 47.631 |
| mo102 | h | Ayudante electricista. (mano de obra) | 4.485 | 6.62 | 29.691 |
| % | % | Herramienta menor | 2 % | 5737.362 | 114.747 |
|  |  | Costes directos |  |  | 5852.109 |

## Recursos

**mt35pci100q1q1** Ud Batería automática de condensadores
Datos técnicos: Coste energético 6666.040 MJ; Emisión de CO2 420.875 kg
Residuos:
- embalaje: re150101 Envases de papel y cartón. (componente de residuo); rendimiento 2.143 kg; Código LER 15 01 01; Masa del elemento 1 kg; Volumen 0.001333 m3
