# Colector de contadores divisionarios para abastecimiento de agua potable

- Propiedad del archivo: CYPE Ingenieros S.A.
- Formato: FIEBDC-3/2016
- Programa: Generador de precios de la construcción. CYPE Ingenieros, S.A.
- Fecha: 16/10/2024
- Ámbito geográfico: Ecuador
- Divisa: USD
- Costes indirectos: 3 %
- Gastos generales: 13 %
- Beneficio industrial: 6 %
- IVA: 12 %

## I Instalaciones

### IF Plomería

#### IFC Contadores

**IFC015** Ud Colector de contadores divisionarios para abastecimiento de agua potable.
Colector de polipropileno copolímero random (PP-R), de 75 mm de diámetro y salidas a un lado con conexión embridada, para centralización de un máximo de 3 contadores de 1/2" DN 15 mm, con llave de corte, llaves de entrada, grifos de comprobación, válvulas de retención, llaves de salida y latiguillos. Incluso soportes para el colector y material auxiliar.
Criterio de valoración económica: El precio no incluye los medidores de agua.
Incluye: Replanteo. Colocación y fijación de los soportes del colector. Colocación y fijación de accesorios y piezas especiales. Colocación del colector. Conexionado y comprobación de su correcto funcionamiento.
Criterio de medición de proyecto: Número de unidades previstas, según documentación gráfica de Proyecto.
Criterio de medición de obra: Se medirá el número de unidades realmente ejecutadas según especificaciones de Proyecto.

| Código | Ud | Descripción | Rendimiento | Precio | Importe |
|---|---|---|---|---|---|
| mt37cci005d | Ud | Válvula de mariposa de aluminio, con disco de latón y fundición dúctil, DN 65 mm. (material) | 1 | 87.28 | 87.280 |
| mt37cci010b | Ud | Colector de polipropileno copolímero random (PP-R), de 75 mm de diámetro y salidas a un lado con conexión embridada, para centralización de 3 contadores divisionarios de agua en una columna, de 200x910 mm. Incluso soporte y brida. (material) | 1 | 273.04 | 273.040 |
| mt37cci200a | Ud | Llave de entrada de latón, DN 15 mm, precintable, con junta y brida orientable y tuerca de unión de 3/4". (material) | 3 | 23.09 | 69.270 |
| mt37cci205a | Ud | Llave de salida de latón, DN 15 mm, precintable, con dispositivo antirretorno y tuerca de unión de 3/4". (material) | 3 | 17.46 | 52.380 |
| mt37sgl012a | Ud | Grifo de comprobación de latón, para roscar, de 1/2". (material) | 3 | 7.42 | 22.260 |
| mt37svr010a | Ud | Válvula de retención de latón para roscar de 1/2". (material) | 3 | 6.2 | 18.600 |
| mt37cci300a | Ud | Latiguillo de acero, con rosca macho-hembra de 3/4" y de 500 mm de longitud. (material) | 3 | 17.42 | 52.260 |
| mt37www010 | Ud | Material auxiliar para instalaciones de plomería. (material) | 1 | 2.02 | 2.020 |
| mo008 | h | Plomero. (mano de obra) | 2.781 | 10.93 | 30.396 |
| mo107 | h | Ayudante plomero. (mano de obra) | 1.39 | 6.81 | 9.466 |
| % | % | Herramienta menor | 2 % | 616.972 | 12.339 |
|  |  | Costes directos |  |  | 629.311 |

## Recursos

**mt37cci005d** Ud Válvula de mariposa de aluminio, con disco de latón y fundición dúctil, DN 65 mm
Datos técnicos: Coste energético 172.037 MJ; Emisión de CO2 12.500 kg
Residuos:
- embalaje: re150101 Envases de papel y cartón. (componente de residuo); rendimiento 0.072 kg; Código LER 15 01 01; Masa del elemento 1 kg; Volumen 0.001333 m3

**mt37sgl012a** Ud Grifo de comprobación de latón, para roscar, de 1/2"
Datos técnicos: Coste energético 33.422 MJ; Emisión de CO2 2.303 kg
Residuos:
- embalaje: re150101 Envases de papel y cartón; rendimiento 0.072 kg

**mt37svr010a** Ud Válvula de retención de latón para roscar de 1/2"
Datos técnicos: Coste energético 625.531 MJ; Emisión de CO2 42.069 kg
Residuos:
- embalaje: re150101 Envases de papel y cartón; rendimiento 0.072 kg
