# Grifo

- Propiedad del archivo: CYPE Ingenieros S.A.
- Formato: FIEBDC-3/2016
- Programa: Generador de precios de la construcción. CYPE Ingenieros, S.A.
- Fecha: 16/10/2024
- Ámbito geográfico: Ecuador
- Divisa: USD
- Costes indirectos: 3 %
- Gastos generales: 13 %
- Beneficio industrial: 6 %
- IVA: 12 %

## I Instalaciones

### IF Plomería

#### IFW Elementos

**IFW030** Ud Grifo.
Grifo de latón para jardín o terraza, con racor de conexión a manguera, de 3/4" de diámetro.
Incluye: Replanteo. Colocación. Conexionado y comprobación de su correcto funcionamiento.
Criterio de medición de proyecto: Número de unidades previstas, según documentación gráfica de Proyecto.
Criterio de medición de obra: Se medirá el número de unidades realmente ejecutadas según especificaciones de Proyecto.

| Código | Ud | Descripción | Rendimiento | Precio | Importe |
|---|---|---|---|---|---|
| mt37sgl040b | Ud | Grifo de latón para jardín o terraza, con racor de conexión a manguera, de 3/4" de diámetro. (material) | 1 | 17.08 | 17.080 |
| mt37www010 | Ud | Material auxiliar para instalaciones de plomería. (material) | 1 | 2.02 | 2.020 |
| mo008 | h | Plomero. (mano de obra) | 0.112 | 10.93 | 1.224 |
| mo107 | h | Ayudante plomero. (mano de obra) | 0.112 | 6.81 | 0.763 |
| % | % | Herramienta menor | 2 % | 21.087 | 0.422 |
|  |  | Costes directos |  |  | 21.509 |

## Recursos

**mt37sgl040b** Ud Grifo de latón para jardín o terraza, con racor de conexión a manguera, de 3/4" de diámetro
Datos técnicos: Coste energético 45.721 MJ; Emisión de CO2 3.129 kg
Residuos:
- embalaje: re150101 Envases de papel y cartón. (componente de residuo); rendimiento 0.072 kg; Código LER 15 01 01; Masa del elemento 1 kg; Volumen 0.001333 m3
