# Batería de medidores de gas

- Propiedad del archivo: CYPE Ingenieros S.A.
- Formato: FIEBDC-3/2016
- Programa: Generador de precios de la construcción. CYPE Ingenieros, S.A.
- Fecha: 16/10/2024
- Ámbito geográfico: Ecuador
- Divisa: USD
- Costes indirectos: 3 %
- Gastos generales: 13 %
- Beneficio industrial: 6 %
- IVA: 12 %

## I Instalaciones

### IG Gases combustibles

#### IGC Contadores

**IGC010** Ud Batería de medidores de gas.
Batería para gas natural de tubo de cobre, de presión máxima de operación (MOP) inferior a 0,05 bar, para centralización en local técnico de un máximo de 12 medidores de gas tipo G-4 en cuatro columnas, situada en planta baja, conectada a los montantes individuales ascendentes y a la instalación común. Incluso colector, toma de presión de entrada, llaves de corte, limitadores de caudal, tomas de presión de salida, soportes y placas de indicación del piso y puerta de la vivienda a la cual suministra.
Criterio de valoración económica: El precio no incluye los contadores ni el local técnico.
Incluye: Replanteo. Montaje, conexionado y comprobación de su correcto funcionamiento.
Criterio de medición de proyecto: Número de unidades previstas, según documentación gráfica de Proyecto.
Criterio de medición de obra: Se medirá el número de unidades realmente ejecutadas según especificaciones de Proyecto.

| Código | Ud | Descripción | Rendimiento | Precio | Importe |
|---|---|---|---|---|---|
| mt43ccg110u | Ud | Batería de tubo de cobre para centralización de 12 medidores de gas tipo G-4 en 4 columnas, para gas natural, incluso colector, toma de presión de entrada, llaves de corte, limitadores de caudal, tomas de presión de salida, soportes y placas de indicación del piso y puerta de la vivienda a la cual suministra. (material) | 1 | 1947.57 | 1947.570 |
| mo010 | h | Técnico de gas. (mano de obra) | 6.055 | 10.93 | 66.181 |
| mo109 | h | Ayudante instalador de gas. (mano de obra) | 3.027 | 6.81 | 20.614 |
| % | % | Herramienta menor | 2 % | 2034.365 | 40.687 |
|  |  | Costes directos |  |  | 2075.052 |

## Recursos

**mt43ccg110u** Ud Batería de tubo de cobre para centralización de 12 medidores de gas tipo G-4 en 4 columnas
Datos técnicos: Coste energético 1.157 MJ; Emisión de CO2 1.822 kg
Residuos:
- embalaje: re150101 Envases de papel y cartón. (componente de residuo); rendimiento 2.143 kg; Código LER 15 01 01; Masa del elemento 1 kg; Volumen 0.001333 m3
