# Depósito de gases licuados del petróleo (GLP), enterrado

- Propiedad del archivo: CYPE Ingenieros S.A.
- Formato: FIEBDC-3/2016
- Programa: Generador de precios de la construcción. CYPE Ingenieros, S.A.
- Fecha: 16/10/2024
- Ámbito geográfico: Ecuador
- Divisa: USD
- Costes indirectos: 3 %
- Gastos generales: 13 %
- Beneficio industrial: 6 %
- IVA: 12 %

## I Instalaciones

### IG Gases combustibles

#### IGD Depósitos

**IGD110** Ud Depósito de gases licuados del petróleo (GLP), enterrado.
Depósito homologado de gases licuados del petróleo (GLP), enterrado, de lámina de acero, de 951 mm de diámetro y 2997 mm de longitud, con una capacidad de 1890 litros. Incluso caja de revisión con tapa, indicador de nivel, tubo buzo para toma de gas en fase líquida, valvulería, manómetro, tapón de drenaje, accesorios de conexión, borne de toma de tierra y viga de borde.
Criterio de valoración económica: El precio no incluye la obra civil, la toma de tierra ni el equipo de protección catódica.
Incluye: Replanteo. Introducción del depósito en el foso. Sujeción del depósito a los apoyos. Colocación de la viga de borde. Montaje, conexionado y comprobación de su correcto funcionamiento.
Criterio de medición de proyecto: Número de unidades previstas, según documentación gráfica de Proyecto.
Criterio de medición de obra: Se medirá el número de unidades realmente ejecutadas según especificaciones de Proyecto.

| Código | Ud | Descripción | Rendimiento | Precio | Importe |
|---|---|---|---|---|---|
| mt43dep020cuub | Ud | Depósito homologado de gases licuados del petróleo (GLP), enterrado, de lámina de acero, de 951 mm de diámetro y 2997 mm de longitud, con una capacidad de 1890 litros. Tratamiento exterior: granallado SA 2 1/2, imprimación antioxidante y acabado con esmalte de poliuretano color rojo. Incluso caja de revisión con tapa, boca de carga, indicador de nivel magnético, tubo buzo para toma de gas en fase líquida, valvulería, manómetro, tapón de drenaje, accesorios de conexión, borne de toma de tierra y elementos de protección según normativa. (material) | 1 | 2093.99 | 2093.990 |
| mt43dep060x | Ud | Viga de borde formado por placas de anclaje, tensores, grilletes, cable de acero y protección de yute alquitranado, para depósito de gases licuados del petróleo (GLP), enterrado. (material) | 1 | 90.92 | 90.920 |
| mq04cag010a | h | Camión con grúa de hasta 6 t. (maquinaria) | 0.25 | 60.71 | 15.178 |
| mo010 | h | Técnico de gas. (mano de obra) | 12.446 | 10.93 | 136.035 |
| mo109 | h | Ayudante instalador de gas. (mano de obra) | 12.446 | 6.81 | 84.757 |
| % | % | Herramienta menor | 2 % | 2420.880 | 48.418 |
|  |  | Costes directos |  |  | 2469.298 |
