# Detector de gas

- Propiedad del archivo: CYPE Ingenieros S.A.
- Formato: FIEBDC-3/2016
- Programa: Generador de precios de la construcción. CYPE Ingenieros, S.A.
- Fecha: 25/06/2024
- Ámbito geográfico: Ecuador
- Divisa: USD
- Costes indirectos: 3 %
- Gastos generales: 13 %
- Beneficio industrial: 6 %
- IVA: 12 %

## I Instalaciones

### IG Gases combustibles

#### IGL Detección y alarma

**IGL002** Ud Detector de gas.
Detector catalítico de gas natural, para alimentación a 12 ó 24 Vcc, de 140x162x91 mm, con grado de protección IP66, apto para atmósferas explosivas (zonas ATEX). Incluso elementos de fijación.
Incluye: Colocación y fijación. Montaje, conexionado y comprobación de su correcto funcionamiento.
Criterio de medición de proyecto: Número de unidades previstas, según documentación gráfica de Proyecto.
Criterio de medición de obra: Se medirá el número de unidades realmente ejecutadas según especificaciones de Proyecto.

| Código | Ud | Descripción | Rendimiento | Precio | Importe |
|---|---|---|---|---|---|
| mt41die061a | Ud | Detector catalítico de gas natural, para alimentación a 12 ó 24 Vcc, de 140x162x91 mm, con grado de protección IP66, apto para atmósferas explosivas (zonas ATEX). (material) | 1 | 778.92 | 778.920 |
| mo006 | h | Técnico instalador de redes y equipos de detección y seguridad. (mano de obra) | 0.224 | 10.62 | 2.379 |
| mo105 | h | Ayudante instalador de redes y equipos de detección y seguridad. (mano de obra) | 0.224 | 6.62 | 1.483 |
| % | % | Herramienta menor | 2 % | 782.782 | 15.656 |
|  |  | Costes directos |  |  | 798.438 |
