# Tubería de polibutileno (PB)

- Propiedad del archivo: CYPE Ingenieros S.A.
- Formato: FIEBDC-3/2016
- Programa: Generador de precios de la construcción. CYPE Ingenieros, S.A.
- Fecha: 16/10/2024
- Ámbito geográfico: Ecuador
- Divisa: USD
- Costes indirectos: 3 %
- Gastos generales: 13 %
- Beneficio industrial: 6 %
- IVA: 12 %

## I Instalaciones

### IH Tuberías para fluidos

#### IHB Tuberías de polibutileno

**IHB010** m Tubería de polibutileno (PB).
Tubería formada por tubo de polibutileno (PB), para unión con anillo de retención, serie 4, de 15 mm de diámetro exterior y 1,7 mm de espesor. Instalación en superficie. Incluso material auxiliar para montaje y sujeción a la obra, accesorios y piezas especiales.
Incluye: Replanteo. Colocación y fijación de tubos, accesorios y piezas especiales.
Criterio de medición de proyecto: Longitud medida según documentación gráfica de Proyecto.
Criterio de medición de obra: Se medirá la longitud realmente ejecutada según especificaciones de Proyecto.

| Código | Ud | Descripción | Rendimiento | Precio | Importe |
|---|---|---|---|---|---|
| mt37tpt400a | Ud | Material auxiliar para montaje y sujeción a la obra de las tuberías de polibutileno (PB), de 15 mm de diámetro exterior. (material) | 1 | 0.15 | 0.150 |
| mt37tpt010ag | m | Tubo de polibutileno (PB), para unión con anillo de retención, serie 4, de 15 mm de diámetro exterior y 1,7 mm de espesor, según ISO 15876-2, con el precio incrementado el 30% en concepto de accesorios y piezas especiales. (material) | 1 | 4.11 | 4.110 |
| mo008 | h | Plomero. (mano de obra) | 0.022 | 10.93 | 0.240 |
| mo107 | h | Ayudante plomero. (mano de obra) | 0.022 | 6.81 | 0.150 |
| % | % | Herramienta menor | 2 % | 4.650 | 0.093 |
|  |  | Costes directos |  |  | 4.743 |

Residuos:
- colocación: mt37tpt010ag; factor de residuo 0.0275

## Recursos

**mt37tpt010ag** m Tubo de polibutileno (PB)
Datos técnicos: Coste energético 6.782 MJ; Emisión de CO2 0.337 kg; Código LER 17 02 03; Masa del elemento 0.07 kg; Volumen 0.000117 m3
