# Tubería de polipropileno copolímero random resistente a la temperatura (PP-RCT)

- Propiedad del archivo: CYPE Ingenieros S.A.
- Formato: FIEBDC-3/2016
- Programa: Generador de precios de la construcción. CYPE Ingenieros, S.A.
- Fecha: 16/10/2024
- Ámbito geográfico: Ecuador
- Divisa: USD
- Costes indirectos: 3 %
- Gastos generales: 13 %
- Beneficio industrial: 6 %
- IVA: 12 %

## I Instalaciones

### IH Tuberías para fluidos

#### IHP Tuberías de polipropileno

**IHP210** m Tubería de polipropileno copolímero random resistente a la temperatura (PP-RCT).
Tubería formada por tubo de polipropileno copolímero random resistente a la temperatura (PP-RCT), de color verde, SDR7,4, serie 3,2, de 20 mm de diámetro exterior y 2,8 mm de espesor. Instalación en superficie. Incluso material auxiliar para montaje y sujeción a la obra, accesorios y piezas especiales.
Incluye: Replanteo. Colocación y fijación de tubos, accesorios y piezas especiales.
Criterio de medición de proyecto: Longitud medida según documentación gráfica de Proyecto.
Criterio de medición de obra: Se medirá la longitud realmente ejecutada según especificaciones de Proyecto.

| Código | Ud | Descripción | Rendimiento | Precio | Importe |
|---|---|---|---|---|---|
| mt37tpj404a | Ud | Material auxiliar para montaje y sujeción a la obra de las tuberías de polipropileno copolímero random resistente a la temperatura (PP-RCT), SDR7,4, serie 3,2, de 20 mm de diámetro exterior. (material) | 1 | 0.26 | 0.260 |
| mt37tpj014ag | m | Tubo de polipropileno copolímero random resistente a la temperatura (PP-RCT), de color verde, SDR7,4, serie 3,2, de 20 mm de diámetro exterior y 2,8 mm de espesor, según ISO 15874-2, con el precio incrementado el 30% en concepto de accesorios y piezas especiales. (material) | 1 | 6.58 | 6.580 |
| mo008 | h | Plomero. (mano de obra) | 0.045 | 10.93 | 0.492 |
| mo107 | h | Ayudante plomero. (mano de obra) | 0.045 | 6.81 | 0.306 |
| % | % | Herramienta menor | 2 % | 7.638 | 0.153 |
|  |  | Costes directos |  |  | 7.791 |

Residuos:
- colocación: mt37tpj014ag; factor de residuo 0.0275

## Recursos

**mt37tpj014ag** m Tubo de polipropileno copolímero random resistente a la temperatura (PP-RCT)
Datos técnicos: Coste energético 15.501 MJ; Emisión de CO2 0.770 kg; Código LER 17 02 03; Masa del elemento 0.16 kg; Volumen 0.000267 m3
